# Impermeabilização de depósitos de água, balsas ou piscinas, com argamassa

- Propriedade do ficheiro: CYPE INGENIEROS, S.A.
- Formato: FIEBDC-3/2002
- Âmbito geográfico: Cabo Verde
- Moeda: CVE
- Custos indirectos: 3.00 %
- IVA: 15.00 %

## N Isolamentos e impermeabilizações

### NI Impermeabilizações

#### NIA Fossos de ascensor, depósitos e piscinas

**NIA021** m² Impermeabilização de depósitos de água, balsas ou piscinas, com argamassa.
Impermeabilização de depósito de água constituído por muro de superfície lisa de betão, elementos pré-fabricados de betão ou rebocos de argamassa rica em cimento, com argamassa flexível bicomponente, cor cinzento, composta por ligantes hidráulicos e resinas sintéticas, resistência à pressão hidrostática positiva e negativa de 15 bar, aplicada com trincha em duas ou mais camada sobre o suporte humedecido, até conseguir uma espessura mínima total de 2 mm.
Critérios considerados na determinação do preço da unidade de obra: O preço não inclui a impermeabilização de esquinas e encontros.
Inclui: Humidificação do suporte. Aplicação de uma primeira camada sobre o suporte humedecido. Secagem. Humedecimento da primeira camada e aplicação de uma segunda camada com a mesma consistência da primeira. Correcção de falhas e limpeza final. Cura.
Critério de medição de projecto: Superfície medida segundo documentação gráfica de Projecto.
Critério de medição de obra: Medir-se-á a superfície realmente executada segundo especificações de Projecto.

| Código | Un | Descrição | Rendimento | Preço | Importância |
|---|---|---|---|---|---|
| mt15igp010h | kg | Argamassa flexível bicomponente, cor cinzento, composta por ligantes hidráulicos e resinas sintéticas, resistência à pressão hidrostática positiva e negativa de 15 bar, segundo NP EN 1504-2. (material) | 3.000 | 474.20 | 1422.60 |
| mo032 | h | Oficial de 1ª aplicador de produtos impermeabilizantes. (mão de obra) | 0.115 | 654.61 | 75.28 |
| mo070 | h | Ajudante de aplicador de produtos impermeabilizantes. (mão de obra) | 0.115 | 419.67 | 48.26 |
| % | % | Custos directos complementares | 2 % | 1546.14 | 30.92 |
|  |  | Custos directos |  |  | 1577.06 |
