# Impermeabilização sob revestimento em locais húmidos, com lâminas de poliolefinas

- Propriedade do ficheiro: CYPE INGENIEROS, S.A.
- Formato: FIEBDC-3/2002
- Âmbito geográfico: Cabo Verde
- Moeda: CVE
- Custos indirectos: 3.00 %
- IVA: 15.00 %

## N Isolamentos e impermeabilizações

### NI Impermeabilizações

#### NIH Locais húmidos

**NIH010** m² Impermeabilização sob revestimento em locais húmidos, com lâminas de poliolefinas.
Impermeabilização sob revestimento cerâmico ou de pedra, em paramentos verticais e horizontais de locais húmidos, com lâmina impermeabilizante flexível de polietileno, com ambas as faces revestidas de geotêxtil não tecido, de 0,5 mm de espessura e 285 g/m², fixada ao suporte com cimento cola melhorado, C2 TE S1, segundo NP EN 12004, deformável, com deslizamento reduzido e tempo de colocação ampliado, cor cinzento, à base de cimento, inertes de granulometria fina, resinas sintéticas e aditivos especiais. Inclusive complementos de reforço em tratamento de pontos singulares com banda de reforço de polietileno, com ambas as faces revestidas de geotêxtil não tecido, de 120 mm de largura e de 0,7 mm de espessura; e argamassa cimentícia impermeabilizante flexível bicomponente, de cor cinzento.
Critérios considerados na determinação do preço da unidade de obra: O preço não inclui o revestimento.
Inclui: Corte e preparação das lâminas de poliolefinas. Espalhamento do cimento cola. Colocação da impermeabilização. Execução de reforços em pontos singulares. Resolução de uniões. Vedação de juntas elásticas.
Critério de medição de projecto: Superfície medida segundo documentação gráfica de Projecto.
Critério de medição de obra: Medir-se-á a superfície realmente executada segundo especificações de Projecto.

| Código | Un | Descrição | Rendimento | Preço | Importância |
|---|---|---|---|---|---|
| mt09mcm060a | kg | Cimento cola melhorado, C2 TE S1, segundo NP EN 12004, deformável, com deslizamento reduzido e tempo de colocação ampliado, cor cinzento, à base de cimento, inertes de granulometria fina, resinas sintéticas e aditivos especiais, com propriedades tixotrópicas e de endurecimento sem retracção. (material) | 2.000 | 108.13 | 216.26 |
| mt15mcp010n | m² | Lâmina impermeabilizante flexível de polietileno, com ambas as faces revestidas de geotêxtil não tecido, de 0,5 mm de espessura e 285 g/m², Euroclasse E de reacção ao fogo, segundo NP EN 13501-1, fornecida em rolos de 10 m de comprimento e 1 m de largura. (material) | 1.070 | 2250.54 | 2408.08 |
| mt09bmr220a | kg | Argamassa cimentícia impermeabilizante flexível bicomponente, de cor cinzento, com resistência aos sulfatos, ao gelo e à intempérie e apta para estar em contacto com agua potável, segundo NP EN 1504-2, Euroclasse F de reacção ao fogo, segundo NP EN 13501-1, para aplicar em interiores e exteriores. (material) | 0.188 | 104.97 | 19.73 |
| mt15mcp020g | m | Banda de reforço de polietileno, com ambas as faces revestidas de geotêxtil não tecido, de 120 mm de largura e de 0,7 mm de espessura, Euroclasse E de reacção ao fogo, segundo NP EN 13501-1, fornecida em rolos de 10 m de comprimento. (material) | 1.000 | 618.10 | 618.10 |
| mt15sja025a | Ud | Cartucho de silicone acético monocomponente, anti-bolor, cor branco, de 310 ml. (material) | 0.100 | 1207.68 | 120.77 |
| mo029 | h | Oficial de 1ª aplicador de lâminas impermeabilizantes. (mão de obra) | 0.195 | 627.12 | 122.29 |
| mo067 | h | Ajudante de aplicador de lâminas impermeabilizantes. (mão de obra) | 0.195 | 402.07 | 78.40 |
| % | % | Custos directos complementares | 2 % | 3583.63 | 71.67 |
|  |  | Custos directos |  |  | 3655.30 |
