# Impermeabilização de muro de betão em contacto com o terreno, pela sua face exterior, com emulsões asfálticas

- Propriedade do ficheiro: CYPE INGENIEROS, S.A.
- Formato: FIEBDC-3/2002
- Âmbito geográfico: Cabo Verde
- Moeda: CVE
- Custos indirectos: 3.00 %
- IVA: 15.00 %

## N Isolamentos e impermeabilizações

### NI Impermeabilizações

#### NIM Muros em contacto com o terreno

**NIM009** m² Impermeabilização de muro de betão em contacto com o terreno, pela sua face exterior, com emulsões asfálticas.
Impermeabilização de muro de betão em contacto com o terreno, pela sua face exterior, com emulsão asfáltica de base aquosa, aplicada em duas demãos, (rendimento: 1 kg/m² cada demão).
Inclui: Preparação da superfície suporte. Aplicação da primeira demão. Aplicação da segunda demão.
Critério de medição de projecto: Superfície medida segundo documentação gráfica de Projecto.
Critério de medição de obra: Medir-se-á a superfície realmente executada segundo especificações de Projecto.

| Código | Un | Descrição | Rendimento | Preço | Importância |
|---|---|---|---|---|---|
| mt14pap100b | kg | Emulsão asfáltica de base aquosa. (material) | 2.000 | 461.51 | 923.02 |
| mo032 | h | Oficial de 1ª aplicador de produtos impermeabilizantes. (mão de obra) | 0.126 | 654.61 | 82.48 |
| mo070 | h | Ajudante de aplicador de produtos impermeabilizantes. (mão de obra) | 0.126 | 419.67 | 52.88 |
| % | % | Custos directos complementares | 2 % | 1058.38 | 21.17 |
|  |  | Custos directos |  |  | 1079.55 |
