# Impermeabilização de muro de betão em contacto com o terreno, pela sua face exterior, com geocomposto de bentonite de sódio

- Propriedade do ficheiro: CYPE INGENIEROS, S.A.
- Formato: FIEBDC-3/2002
- Âmbito geográfico: Cabo Verde
- Moeda: CVE
- Custos indirectos: 3.00 %
- IVA: 15.00 %

## N Isolamentos e impermeabilizações

### NI Impermeabilizações

#### NIM Muros em contacto com o terreno

**NIM012** m² Impermeabilização de muro de betão em contacto com o terreno, pela sua face exterior, com geocomposto de bentonite de sódio.
Impermeabilização de muro de betão em contacto com o terreno, pela sua face exterior, com geocomposto de bentonite de sódio, de 6 mm de espessura, formado por um geotêxtil não tecido de polipropileno, de 200 g/m², 5 kg/m² de grânulos de bentonite de sódio natural e um geotêxtil tecido de polipropileno, de 110 g/m², colocado com sobreposições, fixado com pregos de aço à cofragem do muro antes de betonar. Inclusive bentonite granular, para a vedação de juntas em pontos singulares e fita de aço galvanizado para remate superior.
Inclui: Limpeza e preparação da superfície. Colocação e fixação do geocomposto. Enchimento, com bentonite granular, do perímetro e dos encontros com elementos de passagem.
Critério de medição de projecto: Superfície medida segundo documentação gráfica de Projecto.
Critério de medição de obra: Medir-se-á a superfície realmente executada segundo especificações de Projecto, incluindo as entregas e as sobreposições.

| Código | Un | Descrição | Rendimento | Preço | Importância |
|---|---|---|---|---|---|
| mt08var015 | kg | Bentonite de sódio granular. (material) | 0.130 | 224.90 | 29.24 |
| mt15iea010g | m² | Geocomposto de bentonite de sódio, de 6 mm de espessura, formado por um geotêxtil não tecido de polipropileno, de 200 g/m², 5 kg/m² de grânulos de bentonite de sódio natural e um geotêxtil tecido de polipropileno, de 110 g/m². (material) | 1.150 | 681.50 | 783.73 |
| mt08var060 | kg | Pregos de aço de 20x100 mm. (material) | 0.100 | 1140.80 | 114.08 |
| mt08eme051b | m | Fita de aço galvanizado, de fixação. (material) | 1.000 | 37.81 | 37.81 |
| mo032 | h | Oficial de 1ª aplicador de produtos impermeabilizantes. (mão de obra) | 0.183 | 654.61 | 119.79 |
| mo070 | h | Ajudante de aplicador de produtos impermeabilizantes. (mão de obra) | 0.183 | 419.67 | 76.80 |
| % | % | Custos directos complementares | 2 % | 1161.45 | 23.23 |
|  |  | Custos directos |  |  | 1184.68 |
