# Laroz metálico

- Propriedade do ficheiro: CYPE INGENIEROS, S.A.
- Formato: FIEBDC-3/2002
- Âmbito geográfico: Cabo Verde
- Moeda: CVE
- Custos indirectos: 3.00 %
- IVA: 15.00 %

## Q Coberturas

### QR Remates

#### QRL Larozes, rincões e cumeeiras

**QRL010** m Laroz metálico.
Formação de laroz com prancha de zinco de 0,60 mm de espessura e 800 mm de desenvolvimento, pré-formada, sobre murete duplo de 9 cm de espessura cada um, de tijolos cerâmicos furados de 30x20x9 cm, assentes com argamassa de cimento, confeccionada em obra, dosificação 1:6 e maciçamento com argamassa de cimento, confeccionada em obra, dosificação 1:6. Incluindo peças especiais, sobreposições, fixações, ligações a tubos de queda e junta de estanquidade.
Inclui: Limpeza e preparação da superfície. Formação de muretes. Remate superior dos muretes através de argamassa de cimento. Colocação da lâmina. Sobreposições e ligações a tubos de queda.
Critério de medição de projecto: Comprimento medido em verdadeira magnitude, segundo documentação gráfica de Projecto.
Critério de medição de obra: Medir-se-á, em verdadeira magnitude, o comprimento realmente executado segundo especificações de Projecto.

| Código | Un | Descrição | Rendimento | Preço | Importância |
|---|---|---|---|---|---|
| mt13vaz010c | m | Prancha de zinco de 0,6 mm de espessura e 800 mm de desenvolvimento, pré-formada. (material) | 1.100 | 3035.16 | 3338.68 |
| mt04lpt010c | Ud | Tijolo cerâmico furado duplo, para revestir, 30x20x9 cm, para utilização em alvenaria protegida (peça P), densidade 746 kg/m³, segundo NP EN 771-1. (material) | 14.000 | 33.70 | 471.80 |
| mt08aaa010a | m³ | Água. (material) | 0.006 | 193.69 | 1.16 |
| mt01arg005a | t | Areia de pedreira, para argamassa preparada em obra. (material) | 0.044 | 2085.80 | 91.78 |
| mt08cem000m | kg | Cimento cinzento em sacos. (material) | 6.750 | 17.22 | 116.24 |
| mq06hor010 | h | Betoneira eléctrica com uma capacidade de amassadura de 160 l. (equipamento) | 0.019 | 330.99 | 6.29 |
| op00ciz010 |  | Tesoura. | 1.000 | 0.00 | 0.00 |
| mo020 | h | Oficial de 1ª construção. (mão de obra) | 0.820 | 622.24 | 510.24 |
| mo077 | h | Ajudante de construção. (mão de obra) | 0.573 | 398.94 | 228.59 |
| mo113 | h | Operário não qualificado construção. (mão de obra) | 0.658 | 383.87 | 252.59 |
| % | % | Custos directos complementares | 2 % | 5017.37 | 100.35 |
|  |  | Custos directos |  |  | 5117.72 |
