# Camada de argamassa de cimento, para regularização de vertente de betão, em cobertura inclinada

- Propriedade do ficheiro: CYPE INGENIEROS, S.A.
- Formato: FIEBDC-3/2002
- Âmbito geográfico: Cabo Verde
- Moeda: CVE
- Custos indirectos: 3.00 %
- IVA: 15.00 %

## Q Coberturas

### QU Componentes de coberturas inclinadas e curvas

#### QUG Formação de pendentes

**QUG100** m² Camada de argamassa de cimento, para regularização de vertente de betão, em cobertura inclinada.
Camada de argamassa de cimento, confeccionada em obra, dosificação 1:6, de 3 cm de espessura, acabamento afagado, para regularização de vertente de betão, em cobertura inclinada.
Inclui: Descarga, espalhamento e nivelamento com réguas da camada de argamassa de regularização.
Critério de medição de projecto: Superfície medida segundo documentação gráfica de Projecto.
Critério de medição de obra: Medir-se-á a superfície realmente executada segundo especificações de Projecto.

| Código | Un | Descrição | Rendimento | Preço | Importância |
|---|---|---|---|---|---|
| mt08aaa010a | m³ | Água. (material) | 0.006 | 193.69 | 1.16 |
| mt01arg005a | t | Areia de pedreira, para argamassa preparada em obra. (material) | 0.049 | 2085.80 | 102.20 |
| mt08cem000m | kg | Cimento cinzento em sacos. (material) | 7.500 | 17.22 | 129.15 |
| mo020 | h | Oficial de 1ª construção. (mão de obra) | 0.172 | 622.24 | 107.03 |
| mo077 | h | Ajudante de construção. (mão de obra) | 0.229 | 398.94 | 91.36 |
| % | % | Custos directos complementares | 2 % | 430.90 | 8.62 |
|  |  | Custos directos |  |  | 439.52 |
