# Camada de argamassa de cal sobre paramento interior

- Propriedade do ficheiro: CYPE INGENIEROS, S.A.
- Formato: FIEBDC-3/2002
- Âmbito geográfico: Cabo Verde
- Moeda: CVE
- Custos indirectos: 3.00 %
- IVA: 15.00 %

## R Revestimentos

### RB Argamassas industriais para rebocos

#### RBA Argamassa de cal

**RBA040** m² Camada de argamassa de cal sobre paramento interior.
Camada de argamassa de cal, tipo GP CSIII W1, segundo EN 998-1, cor cinzento, de 15 mm de espessura, com aplicação de mestras, com acabamento afagado, aplicada mecanicamente, sobre paramento interior de alvenaria cerâmica, vertical, até 3 m de altura. Inclusive perfis de PVC, para formação de juntas.
Critérios considerados na determinação do preço da unidade de obra: O preço inclui a protecção dos elementos da envolvente que possam ser afectados durante os trabalhos e a resolução de pontos singulares.
Inclui: Preparação da superfície suporte. Disposição dos panos de trabalho. Colocação de réguas e fios. Colocação de tentos. Formação de mestras. Preparação da argamassa. Aplicação da argamassa. Realização de juntas e pontos singulares. Execução do acabamento. Cura da argamassa.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt08aaa010a | m³ | Água. (material) | 0.005 | 195.56 | 0.98 |
| mt28mim020a | kg | Argamassa de cal, tipo GP CSIII W1, segundo EN 998-1, para utilização em interiores ou em exteriores, cor cinzento, composta por cal aérea, aglomerantes hidráulicos, inertes seleccionados e aditivos orgânicos e inorgânicos, para aplicar através de projecção mecânica, fornecida em sacos. (material) | 18.750 | 54.68 | 1025.25 |
| mt28mon030 | m | Perfil para juntas de PVC. (material) | 0.750 | 57.19 | 42.89 |
| mq06pym010 | h | Misturadora-bombeadora para argamassas e gessos projectados, de 3 m³/h. (equipamento) | 0.230 | 824.83 | 189.71 |
| op00tal020 |  | Berbequim com misturador. | 1.000 | 0.00 | 0.00 |
| mo039 | h | Oficial de 1ª rebocador. (mão de obra) | 0.456 | 654.61 | 298.50 |
| mo111 | h | Operário especializado rebocador. (mão de obra) | 0.214 | 417.05 | 89.25 |
| % | % | Custos directos complementares | 2 % | 1646.58 | 32.93 |
|  |  | Custos directos |  |  | 1679.51 |
