# Primário antioxidante sobre superfície de aço

- Propriedade do ficheiro: CYPE INGENIEROS, S.A.
- Formato: FIEBDC-3/2002
- Âmbito geográfico: Cabo Verde
- Moeda: CVE
- Custos indirectos: 3.00 %
- IVA: 15.00 %

## R Revestimentos

### RN Pinturas em metais

#### RNI Primários

**RNI010** m² Primário antioxidante sobre superfície de aço.
Aplicação manual de uma demão de primário sintético antioxidante de secagem rápida, cor cinzento, acabamento mate, à base de resinas alquídicas, pigmentos orgânicos, pigmentos inorgânicos, pigmentos antioxidantes e dissolvente formado à base de uma mistura de hidrocarbonetos (rendimento: 0,125 l/m²), sobre serralharia interior de aço.
Inclui: Preparação e limpeza da superfície suporte. Aplicação de uma demão de primário.
Critério de medição de projecto: Superfície medida segundo documentação gráfica de Projecto, sem descontar aberturas, considerando a superfície que contêm, definida pelas suas dimensiones máximas, numa só face.
Critério de medição de obra: Medir-se-á a superfície realmente executada segundo especificações de Projecto, numa só face, considerando a superfície que contêm, definida pelas suas dimensiones máximas.

| Código | Un | Descrição | Rendimento | Preço | Importância |
|---|---|---|---|---|---|
| mt27pfi200a | l | Primário sintético antioxidante de secagem rápida, cor cinzento, acabamento mate, à base de resinas alquídicas, pigmentos orgânicos, pigmentos inorgânicos, pigmentos antioxidantes e dissolvente formado à base de uma mistura de hidrocarbonetos, para aplicar com trincha, rolo ou pistola sobre superfícies metálicas. (material) | 0.125 | 508.26 | 63.53 |
| mo038 | h | Oficial de 1ª pintor. (mão de obra) | 0.077 | 627.12 | 48.29 |
| mo076 | h | Ajudante de pintor. (mão de obra) | 0.077 | 402.07 | 30.96 |
| % | % | Custos directos complementares | 2 % | 142.78 | 2.86 |
|  |  | Custos directos |  |  | 145.64 |
