# Pintura con tinta de poliuretano alifático, em indústria com solicitações químicas

- Propriedade do ficheiro: CYPE INGENIEROS, S.A.
- Formato: FIEBDC-3/2002
- Âmbito geográfico: Cabo Verde
- Moeda: CVE
- Custos indirectos: 3.00 %
- IVA: 15.00 %

## R Revestimentos

### RO Pinturas específicas

#### ROQ Indústrias com solicitações químicas

**ROQ020** m² Pintura con tinta de poliuretano alifático, em indústria com solicitações químicas.
Aplicação manual de duas demãos de tinta para interior e exterior, à base de poliuretano alifático, cor a escolher, acabamento mate, textura lisa, (rendimento: 0,2 kg/m² cada demão), aplicação prévia de uma demão de tinta para interior e exterior, à base de poliuretano alifático, acabamento brilhante, diluída com 10 a 15% de diluente; sobre superfície suporte de betão, em indústria com solicitações químicas.
Inclui: Limpeza geral da superfície suporte. Preparação da mistura. Aplicação de uma demão de primário. Aplicação de duas demãos de acabamento.
Critério de medição de projecto: Superfície medida segundo documentação gráfica de Projecto, com o mesmo critério que o suporte base.
Critério de medição de obra: Medir-se-á a superfície realmente executada segundo especificações de Projecto, com o mesmo critério que o suporte base.

| Código | Un | Descrição | Rendimento | Preço | Importância |
|---|---|---|---|---|---|
| mt27ppp010rb | kg | Tinta para interior e exterior, de dois componentes à base de poliuretano alifático, cor a escolher, acabamento mate, textura lisa, resistente à intempérie e à abrasão; para aplicar com trincha, rolo ou pistola. (material) | 0.400 | 2666.65 | 1066.66 |
| mt27ppp020c | kg | Tinta para interior e exterior, de dois componentes à base de poliuretano alifático, acabamento brilhante, textura lisa, resistente à intempérie e à abrasão; para aplicar com trincha, rolo ou pistola. (material) | 0.193 | 2303.34 | 444.54 |
| mt27pxp050b | kg | Diluente, à base de dissolventes orgânicos. (material) | 0.008 | 1872.69 | 14.98 |
| op00tal020 |  | Berbequim com misturador. | 1.000 | 0.00 | 0.00 |
| mo038 | h | Oficial de 1ª pintor. (mão de obra) | 0.206 | 654.61 | 134.85 |
| mo076 | h | Ajudante de pintor. (mão de obra) | 0.206 | 419.67 | 86.45 |
| % | % | Custos directos complementares | 2 % | 1747.48 | 34.95 |
|  |  | Custos directos |  |  | 1782.43 |
