# Base de argamassa autonivelante de cimento, de elevada condutibilidade térmica

- Propriedade do ficheiro: CYPE INGENIEROS, S.A.
- Formato: FIEBDC-3/2002
- Âmbito geográfico: Cabo Verde
- Moeda: CVE
- Custos indirectos: 3.00 %
- IVA: 15.00 %

## R Revestimentos

### RS Pavimentos

#### RSB Bases de pavimento

**RSB018** m² Base de argamassa autonivelante de cimento, de elevada condutibilidade térmica.
Base para pavimento interior, de 30 mm de espessura, de argamassa autonivelante de cimento, de presa rápida, CT - C20 - F4 segundo EN 13813, descarga com misturadora-bombeadora sobre pavimento radiante, como integrante de um sistema de aquecimento, preparada para receber pavimento cerâmico, pétreo ou de madeira; e aplicação posterior de agente filmógeno, (0,15 l/m²). Inclusive banda de painel rígido de poliestireno expandido para a preparação das juntas perimetrais de dilatação.
Critérios considerados na determinação do preço da unidade de obra: O preço não inclui o pavimento radiante.
Inclui: Marcação de níveis de acabamento. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 150.32 | 15.03 |
| mt09map030b | kg | Argamassa autonivelante de cimento, de presa rápida, CT - C20 - F4 segundo EN 13813, composta por cimentos especiais, inertes seleccionados, fibras sintéticas, resinas e aditivos, condutibilidade térmica 1,72 W/(m°C), resistência à compressão 22000 kN/m², resistência à flexão 4500 kN/m², para espessuras de 3 a 40 mm, usada em nivelação de pavimentos. (material) | 54.000 | 126.21 | 6815.34 |
| mt08cur020a | l | Agente filmógeno, para a cura de betões e argamassas. (material) | 0.150 | 203.61 | 30.54 |
| mq06pym020 | h | Misturadora-bombeadora para argamassas autonivelantes. (equipamento) | 0.080 | 1056.94 | 84.56 |
| mo031 | h | Oficial de 1ª aplicador de argamassa autonivelante. (mão de obra) | 0.034 | 627.12 | 21.32 |
| mo069 | h | Ajudante de aplicador de argamassa autonivelante. (mão de obra) | 0.026 | 402.07 | 10.45 |
| % | % | Custos directos complementares | 2 % | 6977.24 | 139.54 |
|  |  | Custos directos |  |  | 7116.78 |
