# Base de argamassa autonivelante de cimento, de camada grossa, fabricada em central

- Propriedade do ficheiro: CYPE INGENIEROS, S.A.
- Formato: FIEBDC-3/2002
- Âmbito geográfico: Cabo Verde
- Moeda: CVE
- Custos indirectos: 3.00 %
- IVA: 15.00 %

## R Revestimentos

### RS Pavimentos

#### RSB Bases de pavimento

**RSB020** m² Base de argamassa autonivelante de cimento, de camada grossa, fabricada em central.
Base para pavimento interior, de 40 mm de espessura, de argamassa autonivelante, CT - C10 - F3 segundo EN 13813, descarga com misturadora-bombeadora, sobre lâmina de isolamento para formação de pavimento flutuante; e aplicação posterior de agente filmógeno, (0,15 l/m²). Inclusive banda de painel rígido de poliestireno expandido para a preparação das juntas perimetrais de dilatação.
Inclui: Implantação e marcação de níveis. Preparação das juntas perimetrais de dilatação. Espalhamento da argamassa através de bombagem. Aplicação do agente filmógeno.
Critério de medição de projecto: Superfície medida segundo documentação gráfica de Projecto.
Critério de medição de obra: Medir-se-á a superfície realmente executada segundo especificações de Projecto, sem deduzir a superfície ocupada pelos pilares situados dentro do seu perímetro.

| Código | Un | Descrição | Rendimento | Preço | Importância |
|---|---|---|---|---|---|
| mt16pea020a | m² | Painel rígido de poliestireno expandido, segundo NP EN 13163, bordo lateral recto, de 10 mm de espessura, resistência térmica 0,25 m²°C/W, condutibilidade térmica 0,036 W/(m°C), para junta de dilatação. (material) | 0.100 | 150.32 | 15.03 |
| mt09mal010a | m³ | Argamassa autonivelante, CT - C10 - F3 segundo EN 13813, à base de cimento, para espessuras de 4 a 10 cm, usada em nivelação de pavimentos. (material) | 0.040 | 8473.19 | 338.93 |
| mt08cur020a | l | Agente filmógeno, para a cura de betões e argamassas. (material) | 0.150 | 203.61 | 30.54 |
| mq06pym020 | h | Misturadora-bombeadora para argamassas autonivelantes. (equipamento) | 0.080 | 1056.94 | 84.56 |
| mo031 | h | Oficial de 1ª aplicador de argamassa autonivelante. (mão de obra) | 0.034 | 627.12 | 21.32 |
| mo069 | h | Ajudante de aplicador de argamassa autonivelante. (mão de obra) | 0.026 | 402.07 | 10.45 |
| % | % | Custos directos complementares | 2 % | 500.83 | 10.02 |
|  |  | Custos directos |  |  | 510.85 |
