# Parquet mosaico

- Propriedade do ficheiro: CYPE INGENIEROS, S.A.
- Formato: FIEBDC-3/2002
- Âmbito geográfico: Cabo Verde
- Moeda: CVE
- Custos indirectos: 3.00 %
- IVA: 15.00 %

## R Revestimentos

### RS Pavimentos

#### RSM De madeira

**RSM030** m² Parquet mosaico.
Parquet mosaico lamparquet, formado por lamelas de madeira de jatobá, de 250x50x10 mm, encostadas umas às outras mas não unidas entre si, colocadas com cola à base de poliuretano a mata-juntas, e a madeira do pavimento protegida da possível passagem da água em forma de vapor através da laje e do aparecimento de condensações através de filme de polietileno de 0,2 mm. Inclusive afagamento, lixadela, emassado, aplicação de fundos e envernizamento final com três demãos de verniz de poliuretano de dois componentes P-6/8.
Inclui: Colocação da barreira de vapor. Derramamento e espalhamento sobre a cofragem da cola. Colocação das pranchas de parquet. Limpeza da cola em excesso. Raspar e lixar a superfície. Emassamento e aplicação de primário. Envernizamento.
Critério de medição de projecto: Superfície útil, medida segundo documentação gráfica de Projecto. Não foi incrementada a medição por perdas, uma vez que na composição se considerou 5% a mais.
Critério de medição de obra: Medir-se-á a superfície realmente executada segundo especificações de Projecto.

| Código | Un | Descrição | Rendimento | Preço | Importância |
|---|---|---|---|---|---|
| mt15mbv100a | m² | Filme de polietileno, de 0,2 mm de espessura. (material) | 1.100 | 48.52 | 53.37 |
| mt18mva040 | kg | Adesivo de reacção de poliuretano, para colagem de madeira. (material) | 1.100 | 538.53 | 592.38 |
| mt18mpm020e | m² | Lamela de lamparquet, madeira maciça de jatobá, 250x50x10 mm, segundo EN 13227 e EN 14342. (material) | 1.020 | 2082.96 | 2124.62 |
| mt27tmp010 | l | Verniz de poliuretano de dois componentes P-6/8. (material) | 0.900 | 1599.41 | 1439.47 |
| mq08war160 | h | Lixadora de aplicação em pavimentos de madeira, equipada com rolos para lixa e sistema de aspiração. (equipamento) | 0.150 | 456.67 | 68.50 |
| op00cla010 |  | Pregadora pneumática. | 1.000 | 0.00 | 0.00 |
| op00cep010 |  | Plainas. | 1.000 | 0.00 | 0.00 |
| op00tro010 |  | Cortadora de disco para bancada. | 1.000 | 0.00 | 0.00 |
| mo025 | h | Oficial de 1ª instalador de pavimentos de madeira. (mão de obra) | 0.974 | 622.24 | 606.06 |
| mo063 | h | Ajudante de instalador de pavimentos de madeira. (mão de obra) | 0.401 | 398.94 | 159.97 |
| % | % | Custos directos complementares | 2 % | 5044.37 | 100.89 |
|  |  | Custos directos |  |  | 5145.26 |
