# Alçapão para tecto falso contínuo de placas de gesso laminado. Sistema "KNAUF"

- Propriedade do ficheiro: CYPE INGENIEROS, S.A.
- Formato: FIEBDC-3/2002
- Âmbito geográfico: Cabo Verde
- Moeda: CVE
- Custos indirectos: 3.00 %
- IVA: 15.00 %

## R Revestimentos

### RT Tectos falsos em interiores

#### RTC Contínuos, de placas de gesso laminado

**RTC021** Ud Alçapão para tecto falso contínuo de placas de gesso laminado. Sistema "KNAUF".
Alçapão gama Básica, Star 15, sistema E102.c "KNAUF", de 500x500 mm, formado por aro de alumínio e porta de placa de gesso laminado (1 impregnada (H1), de 15 mm de espessura), para tecto falso contínuo de placas de gesso laminado. Inclusive acessórios de montagem.
Inclui: Marcação e corte da placa de gesso laminado. Colocação do alçapão. Resolução de encontros e pontos singulares.
Critério de medição de projecto: Número de unidades previstas, segundo documentação gráfica de Projecto.
Critério de medição de obra: Medir-se-á o número de unidades realmente colocadas segundo especificações de Projecto.

| Código | Un | Descrição | Rendimento | Preço | Importância |
|---|---|---|---|---|---|
| mt12ppk060adffcd | Ud | Alçapão gama Básica, Star 15, sistema E102.c "KNAUF", de 500x500 mm, formado por aro de alumínio e porta de placa de gesso laminado (1 impregnada (H1), de 15 mm de espessura). (material) | 1.000 | 10621.77 | 10621.77 |
| op00fre010 |  | Fresadora. | 0.100 | 0.00 | 0.00 |
| mo015 | h | Oficial de 1ª montador de tectos falsos. (mão de obra) | 0.344 | 639.39 | 219.95 |
| mo082 | h | Ajudante de montador de tectos falsos. (mão de obra) | 0.172 | 398.94 | 68.62 |
| % | % | Custos directos complementares | 2 % | 10910.34 | 218.21 |
|  |  | Custos directos |  |  | 11128.55 |
