# Tecto falso contínuo de placas de gesso laminado

- Propriedade do ficheiro: CYPE INGENIEROS, S.A.
- Formato: FIEBDC-3/2002
- Âmbito geográfico: Cabo Verde
- Moeda: CVE
- Custos indirectos: 3.00 %
- IVA: 15.00 %

## R Revestimentos

### RT Tectos falsos em interiores

#### RTC Contínuos, de placas de gesso laminado

**RTC015** m² Tecto falso contínuo de placas de gesso laminado.
Tecto falso contínuo suspenso, liso, 12,5+27+27, situado a uma altura menor de 4 m, com nível de qualidade do acabamento standard (Q2), constituído por: ESTRUTURA: estrutura metálica de aço galvanizado de mestras primárias 60/27 mm com uma modulação de 1000 mm e suspensas da superfície suporte de betão com suspensões combinadas cada 900 mm, e mestras secundárias fixadas perpendicularmente às mestras primárias com conectores tipo cavalete com uma modulação de 500 mm; PLACAS: uma camada de placas de gesso laminado A / EN 520 - 1200 / comprimento / 12,5 / com os bordos longitudinais afinados. Inclusive banda autocolante dessolidarizante, fixações para a ancoragem dos perfis, parafusos para a fixação das placas, massa de juntas, fita microperfurada de papel e acessórios de montagem.
Inclui: Marcação dos eixos da estrutura metálica. Colocação da fita acústica. Nivelamento e fixação dos perfis perimetrais. Sinalização dos pontos de ancoragem à laje ou elemento de suporte. Nivelamento e suspensão dos perfis primários e secundários da estrutura. Corte das placas. Fixação das placas. Resolução de encontros e pontos singulares. Tratamento de juntas.
Critério de medição de projecto: Superfície medida entre paramentos, segundo documentação gráfica de Projecto, sem descontar aberturas para instalações.
Critério de medição de obra: Medir-se-á a superfície realmente executada segundo especificações de Projecto, sem deduzir as aberturas de superfície menor de 1 m².

| Código | Un | Descrição | Rendimento | Preço | Importância |
|---|---|---|---|---|---|
| mt12psg160a | m | Perfil em U, de aço galvanizado, de 30 mm. (material) | 0.400 | 141.06 | 56.42 |
| mt12psg220 | Ud | Fixação composta por bucha e parafuso 5x27. (material) | 2.000 | 10.51 | 21.02 |
| mt12psg210a | Ud | Suspensão para tectos falsos suspensos. (material) | 1.200 | 53.17 | 63.80 |
| mt12psg210b | Ud | Seguro para a fixação da suspensão, em tectos falsos suspensos. (material) | 1.200 | 7.00 | 8.40 |
| mt12psg210c | Ud | Ligação superior para fixar o varão à suspensão, em tectos falsos suspensos. (material) | 1.200 | 93.42 | 112.10 |
| mt12psg190 | Ud | Varão de suspensão. (material) | 1.200 | 62.54 | 75.05 |
| mt12psg050c | m | Mestra 60/27 de chapa de aço galvanizado, de 60 mm de largura, segundo EN 14195. (material) | 3.200 | 136.82 | 437.82 |
| mt12pek020la | Ud | Conector, para mestra 60/27. (material) | 0.600 | 31.95 | 19.17 |
| mt12pek020da | Ud | Conector tipo cavalete, para mestra 60/27. (material) | 2.300 | 38.31 | 88.11 |
| mt12psg010a | m² | Placa de gesso laminado A / EN 520 - 1200 / comprimento / 12,5 / com os bordos longitudinais afinados. (material) | 1.050 | 689.43 | 723.90 |
| mt12psg081c | Ud | Parafuso autoperfurante 3,5x25 mm. (material) | 17.000 | 1.38 | 23.46 |
| mt12psg041b | m | Banda autocolante dessolidarizante de espuma de poliuretano de células fechadas, de 3,2 mm de espessura e 50 mm de largura, resistência térmica 0,10 m²°C/W, condutibilidade térmica 0,032 W/(m°C). (material) | 0.400 | 39.80 | 15.92 |
| mt12psg030a | kg | Massa de juntas, segundo EN 13963. (material) | 0.300 | 162.05 | 48.62 |
| mt12psg040a | m | Fita microperfurada de papel, segundo EN 13963. (material) | 1.200 | 6.79 | 8.15 |
| op00fre010 |  | Fresadora. | 1.000 | 0.00 | 0.00 |
| op00ato010 |  | Aparafusadora. | 1.000 | 0.00 | 0.00 |
| mo015 | h | Oficial de 1ª montador de tectos falsos. (mão de obra) | 0.325 | 672.75 | 218.64 |
| mo082 | h | Ajudante de montador de tectos falsos. (mão de obra) | 0.325 | 419.67 | 136.39 |
| % | % | Custos directos complementares | 2 % | 2056.97 | 41.14 |
|  |  | Custos directos |  |  | 2098.11 |
