# Forno eléctrico

- Propriedade do ficheiro: CYPE INGENIEROS, S.A.
- Formato: FIEBDC-3/2002
- Âmbito geográfico: Cabo Verde
- Moeda: CVE
- Custos indirectos: 3.00 %
- IVA: 15.00 %

## S Equipamentos fixos e sinalização

### SC Cozinhas/lavandarias

#### SCE Electrodomésticos

**SCE040** Ud Forno eléctrico.
Forno eléctrico integrável, de 595 mm de largura, 595 mm de altura e 559 mm de profundidade, acabamento cromado mate, com capacidade para 70 l, classe de eficiência energética A+.
Inclui: Marcação. Colocação do aparelho. Ligação à rede eléctrica. Verificação do seu correcto funcionamento.
Critério de medição de projecto: Número de unidades previstas, segundo documentação gráfica de Projecto.
Critério de medição de obra: Medir-se-á o número de unidades realmente colocadas segundo especificações de Projecto.

| Código | Un | Descrição | Rendimento | Preço | Importância |
|---|---|---|---|---|---|
| mt32hok010Cb | Ud | Forno eléctrico integrável, de 595 mm de largura, 595 mm de altura e 559 mm de profundidade, acabamento cromado mate, com capacidade para 70 l, classe de eficiência energética A+, segundo o Regulamento Delegado (UE) N.º 65/2014. (material) | 1.000 | 64539.00 | 64539.00 |
| mo003 | h | Oficial de 1ª electricista. (mão de obra) | 0.573 | 672.75 | 385.49 |
| % | % | Custos directos complementares | 2 % | 64924.49 | 1298.49 |
|  |  | Custos directos |  |  | 66222.98 |
