# Máquina de lavar louça

- Propriedade do ficheiro: CYPE INGENIEROS, S.A.
- Formato: FIEBDC-3/2002
- Âmbito geográfico: Cabo Verde
- Moeda: CVE
- Custos indirectos: 3.00 %
- IVA: 15.00 %

## S Equipamentos fixos e sinalização

### SC Cozinhas/lavandarias

#### SCE Electrodomésticos

**SCE010** Ud Máquina de lavar louça.
Máquina de lavar louça independente, de 449 mm de largura, 845 mm de altura e 600 mm de profundidade, cor branca, com capacidade para 10 talheres, consumo de energia por 100 ciclos do programa Eco 76 kWh, consumo de água do programa Eco 9,5 l, classe de eficiência energética E, classe de emissão de ruído aéreo B.
Inclui: Marcação. Colocação do aparelho. Ligação à rede de drenagem. Ligação à rede eléctrica. Verificação do seu correcto funcionamento.
Critério de medição de projecto: Número de unidades previstas, segundo documentação gráfica de Projecto.
Critério de medição de obra: Medir-se-á o número de unidades realmente colocadas segundo especificações de Projecto.

| Código | Un | Descrição | Rendimento | Preço | Importância |
|---|---|---|---|---|---|
| mt32lav010bqbf | Ud | Máquina de lavar louça independente, de 449 mm de largura, 845 mm de altura e 600 mm de profundidade, cor branca, com capacidade para 10 talheres, consumo de energia por 100 ciclos do programa Eco 76 kWh, consumo de água do programa Eco 9,5 l, classe de eficiência energética E, classe de emissão de ruído aéreo B, segundo o Regulamento Delegado (UE) N.º 2019/2017. (material) | 1.000 | 84145.79 | 84145.79 |
| mo008 | h | Oficial de 1ª canalizador. (mão de obra) | 0.401 | 644.41 | 258.41 |
| mo003 | h | Oficial de 1ª electricista. (mão de obra) | 0.172 | 644.41 | 110.84 |
| % | % | Custos directos complementares | 2 % | 84515.04 | 1690.30 |
|  |  | Custos directos |  |  | 86205.34 |
