# Embelezador flexível de PVC, para remate de lâmina de espuma de poliuretano de alta densidade

- Propriedade do ficheiro: CYPE INGENIEROS, S.A.
- Formato: FIEBDC-3/2002
- Âmbito geográfico: Cabo Verde
- Moeda: CVE
- Custos indirectos: 3.00 %
- IVA: 15.00 %

## S Equipamentos fixos e sinalização

### SD Protecções

#### SDR Lâminas e painéis protectores para revestimentos murais

**SDR100** m Embelezador flexível de PVC, para remate de lâmina de espuma de poliuretano de alta densidade.
Embelezador flexível de PVC, de 1 cm de diâmetro, cor branca, para remate de lâmina de espuma de poliuretano de alta densidade, fornecido em rolos de 500 cm de comprimento. Colocação em obra: com cola.
Inclui: Preparação e limpeza do paramento vertical. Marcação. Aplicação da cola. Colocação do elemento.
Critério de medição de projecto: Comprimento medido entre eixos, segundo documentação gráfica de Projecto.
Critério de medição de obra: Medir-se-á, a eixos, o comprimento realmente executado segundo especificações de Projecto.

| Código | Un | Descrição | Rendimento | Preço | Importância |
|---|---|---|---|---|---|
| mt53pdi090b | m | Embelezador flexível de PVC, de 1 cm de diâmetro, cor branca, para remate de lâmina de espuma de poliuretano de alta densidade, fornecido em rolos de 500 cm de comprimento. (material) | 1.000 | 753.15 | 753.15 |
| mt29cam030 | Ud | Aerossol de 400 ml de cola, transparente, para uso interior e exterior. (material) | 0.100 | 1292.14 | 129.21 |
| mo080 | h | Ajudante de montador. (mão de obra) | 0.057 | 398.94 | 22.74 |
| % | % | Custos directos complementares | 2 % | 905.10 | 18.10 |
|  |  | Custos directos |  |  | 923.20 |
