# Elemento de sinalização

- Propriedade do ficheiro: CYPE INGENIEROS, S.A.
- Formato: FIEBDC-3/2002
- Âmbito geográfico: Cabo Verde
- Moeda: CVE
- Custos indirectos: 3.00 %
- IVA: 15.00 %

## S Equipamentos fixos e sinalização

### SI Indicadores, marcadores, rótulos, ...

#### SIR Rótulos e placas

**SIR010** Ud Elemento de sinalização.
Placa de poliestireno para sinalização de habitação, de 165x115 mm, com as letras ou números autocolantes de latão.
Inclui: Marcação. Fixação em paramento com elementos de ancoragem.
Critério de medição de projecto: Número de unidades previstas, segundo documentação gráfica de Projecto.
Critério de medição de obra: Medir-se-á o número de unidades realmente colocadas segundo especificações de Projecto.

| Código | Un | Descrição | Rendimento | Preço | Importância |
|---|---|---|---|---|---|
| mt45rpv010f | Ud | Placa de piso para sinalização de habitação, de poliestireno, de 165x115 mm, com as letras ou números autocolantes de latão. Inclusive elementos de fixação. (material) | 1.000 | 1740.10 | 1740.10 |
| op00ato010 |  | Aparafusadora. | 1.000 | 0.00 | 0.00 |
| op00tal010 |  | Berbequim. | 1.000 | 0.00 | 0.00 |
| mo080 | h | Ajudante de montador. (mão de obra) | 0.229 | 398.94 | 91.36 |
| % | % | Custos directos complementares | 2 % | 1831.46 | 36.63 |
|  |  | Custos directos |  |  | 1868.09 |
