# Bancada de grés porcelânico

- Propriedade do ficheiro: CYPE INGENIEROS, S.A.
- Formato: FIEBDC-3/2002
- Âmbito geográfico: Cabo Verde
- Moeda: CVE
- Custos indirectos: 3.00 %
- IVA: 15.00 %

## S Equipamentos fixos e sinalização

### SN Bancadas

#### SNG Cerâmicos

**SNG010** Ud Bancada de grés porcelânico.
Bancada de grés porcelânico, de 10 mm de espessura, 350 cm de comprimento e 60 cm de largura, bordo com remate frontal a meia-esquadria de 3 cm de largura, e formação de 1 abertura. Inclusive marcação; suportes e ancoragens de aço galvanizado; resolução de esquinas, ângulos, cantos e remates; uniões entre peças e encontros com paramentos, vedados com silicone; nivelamento e cunhagem; eliminação de restos e limpeza.
Inclui: Marcação e traçado da bancada. Colocação e fixação dos suportes e ancoragens. Colocação, ajuste e fixação das peças que compõem a bancada. Fixação do remate à bancada.
Critério de medição de projecto: Número de unidades previstas, segundo documentação gráfica de Projecto. Não se duplicaram esquinas na medição do comprimento da bancada.
Critério de medição de obra: Medir-se-á o número de unidades realmente executadas segundo especificações de Projecto.

| Código | Un | Descrição | Rendimento | Preço | Importância |
|---|---|---|---|---|---|
| mt19egl030a | m² | Bancada de grés porcelânico, de 10 mm de espessura. (material) | 2.315 | 14113.37 | 32672.45 |
| mt19ewa030sec | m | Formação de bordo com remate frontal colocado a meia-esquadria de 3 cm, em bancada cerâmica, sem incluir o preço do remate. (material) | 4.700 | 2450.85 | 11519.00 |
| mt19ewa010o | Ud | Formação de abertura, em bancada de grés porcelânico. (material) | 1.000 | 5393.50 | 5393.50 |
| mt19ewa020 | Ud | Material auxiliar para fixação de bancada. (material) | 3.500 | 1731.94 | 6061.79 |
| mt19egl035 | l | Massa para utilização interior, de cor a escolher, de alta elasticidade e consistência após o endurecimento, para aplicar como adesivo de fixação e enchimento de juntas de elementos de grés porcelânico. (material) | 0.047 | 2377.32 | 111.73 |
| op00ato010 |  | Aparafusadora. | 1.000 | 0.00 | 0.00 |
| op00amo010 |  | Rebarbadora. | 1.000 | 0.00 | 0.00 |
| op00sie030 |  | Serra de disco de diamante, para mesa de trabalho, de corte húmido. | 1.000 | 0.00 | 0.00 |
| op00tal010 |  | Berbequim. | 1.000 | 0.00 | 0.00 |
| mo011 | h | Oficial de 1ª montador. (mão de obra) | 5.413 | 644.41 | 3488.19 |
| mo080 | h | Ajudante de montador. (mão de obra) | 5.636 | 402.07 | 2266.07 |
| % | % | Custos directos complementares | 2 % | 61512.73 | 1230.25 |
|  |  | Custos directos |  |  | 62742.98 |
