# Sanita suspensa com fluxómetro

- Propriedade do ficheiro: CYPE INGENIEROS, S.A.
- Formato: FIEBDC-3/2002
- Âmbito geográfico: Cabo Verde
- Moeda: CVE
- Custos indirectos: 3.00 %
- IVA: 15.00 %

## S Equipamentos fixos e sinalização

### SP Aparelhos sanitários adaptados e ajudas técnicas

#### SPI Sanitas

**SPI022** Ud Sanita suspensa com fluxómetro.
Taça de sanita com tanque integrado, de porcelana sanitária, para montagem suspensa, cor branca, com assento de sanita extraível e anti-deslizante e tampa, com saída para ligação horizontal, equipada com fluxómetro fixado a estrutura metálica regulável, de aço pintado com poliéster, encastrado em parede de alvenaria ou em parede de placas de gesso, de 495 mm de largura e 1050 mm de altura. Inclusive silicone para enchimento de juntas.
Inclui: Marcação. Colocação e fixação da estrutura. Colocação e fixação do aparelho. Montagem do elemento de drenagem. Ligação à rede de drenagem. Montagem da torneira. Ligação à rede de água fria. Verificação do seu correcto funcionamento. Vedação de juntas.
Critério de medição de projecto: Número de unidades previstas, segundo documentação gráfica de Projecto.
Critério de medição de obra: Medir-se-á o número de unidades realmente colocadas segundo especificações de Projecto.

| Código | Un | Descrição | Rendimento | Preço | Importância |
|---|---|---|---|---|---|
| mt30ipp040a | Ud | Taça de sanita com tanque integrado, de porcelana sanitária, para montagem suspensa, cor branca, com assento de sanita extraível e anti-deslizante e tampa, com saída para ligação horizontal, equipada com fluxómetro, com possibilidade de utilização como bidé; para fixar ao suporte através de 2 pontos de ancoragem. (material) | 1.000 | 38037.17 | 38037.17 |
| mt30asp020a | Ud | Estrutura metálica regulável, de aço pintado com poliéster, como suporte de sanita suspensa e fluxómetro, para encastrar em parede de alvenaria ou em parede de placas de gesso, de 495 mm de largura e 1050 a 1300 mm de altura; inclusive ancoragens, joelho de descarga de 110 mm de diâmetro e elementos de ligação. (material) | 1.000 | 36008.51 | 36008.51 |
| mt30www005 | Ud | Cartucho de 300 ml de silicone ácida monocomponente, fungicida, para vedação de juntas em ambientes húmidos. (material) | 0.012 | 1225.43 | 14.71 |
| op00ato010 |  | Aparafusadora. | 1.000 | 0.00 | 0.00 |
| op00mar010 |  | Martelo. | 1.000 | 0.00 | 0.00 |
| op00tal010 |  | Berbequim. | 1.000 | 0.00 | 0.00 |
| mo008 | h | Oficial de 1ª canalizador. (mão de obra) | 1.489 | 672.75 | 1001.72 |
| % | % | Custos directos complementares | 2 % | 75062.11 | 1501.24 |
|  |  | Custos directos |  |  | 76563.35 |
