# Cacifo de painel fenólico HPL

- Propriedade do ficheiro: CYPE INGENIEROS, S.A.
- Formato: FIEBDC-3/2002
- Âmbito geográfico: Cabo Verde
- Moeda: CVE
- Custos indirectos: 3.00 %
- IVA: 15.00 %

## S Equipamentos fixos e sinalização

### SV Vestiários

#### SVT Cacifos

**SVT020** Ud Cacifo de painel fenólico HPL.
Cacifo modular para vestiário, de 300 mm de largura, 500 mm de profundidade e 1800 mm de altura, de painel fenólico HPL, cor a escolher formado por duas portas de 900 mm de altura e 13 mm de espessura, laterais, estantes, tecto, divisão e chão de 10 mm de espessura, e fundo perfurado para ventilação de 3 mm de espessura. Incluindo elementos de fixação, pés reguláveis de PVC, fechaduras, chaves, placas de numeração, dobradiças anti-vandalismo de aço inoxidável e barras para pendurar de alumínio com cabides anti-deslizantes de ABS. Totalmente montado.
Inclui: Marcação. Colocação, nivelamento e fixação do cacifo.
Critério de medição de projecto: Número de unidades previstas, segundo documentação gráfica de Projecto.
Critério de medição de obra: Medir-se-á o número de unidades realmente colocadas segundo especificações de Projecto.

| Código | Un | Descrição | Rendimento | Preço | Importância |
|---|---|---|---|---|---|
| mt45tvg020a | Ud | Cacifo modular para vestiário, de 300 mm de largura, 500 mm de profundidade e 1800 mm de altura, de painel fenólico HPL, cor a escolher formado por duas portas de 900 mm de altura e 13 mm de espessura, laterais, estantes, tecto, divisão e chão de 10 mm de espessura, e fundo perfurado para ventilação de 3 mm de espessura, inclusive pés reguláveis de PVC, fechaduras, chaves, placas de numeração, dobradiças anti-vandalismo de aço inoxidável e barras para pendurar de alumínio com cabides anti-deslizantes de ABS. (material) | 1.000 | 31044.08 | 31044.08 |
| op00ato010 |  | Aparafusadora. | 1.000 | 0.00 | 0.00 |
| op00tal010 |  | Berbequim. | 1.000 | 0.00 | 0.00 |
| mo011 | h | Oficial de 1ª montador. (mão de obra) | 0.229 | 644.41 | 147.57 |
| mo080 | h | Ajudante de montador. (mão de obra) | 0.229 | 402.07 | 92.07 |
| % | % | Custos directos complementares | 2 % | 31283.72 | 625.67 |
|  |  | Custos directos |  |  | 31909.39 |
