# Equipamento

- Propriedade do ficheiro: CYPE INGENIEROS, S.A.
- Formato: FIEBDC-3/2002
- Âmbito geográfico: Cabo Verde
- Moeda: CVE
- Custos indirectos: 3.00 %
- IVA: 15.00 %

## U Infra-estruturas no logradouro

### UD Recintos desportivos

#### UDE Equipamentos

**UDE010** Ud Equipamento.
Equipamento desportivo para campo de pelota basca, formado por linha de falta formada por barra metálica e acessórios regulamentares, segundo norma federativa.
Inclui: Marcação. Colocação do equipamento.
Critério de medição de projecto: Número de unidades previstas, segundo documentação gráfica de Projecto.
Critério de medição de obra: Medir-se-á o número de unidades realmente executadas segundo especificações de Projecto.

| Código | Un | Descrição | Rendimento | Preço | Importância |
|---|---|---|---|---|---|
| mt47ede010c | Ud | Equipamento desportivo para campo de pelota basca, composto de linha de falta com barra metálica e acessórios regulamentares, segundo norma federativa. (material) | 1.000 | 25531.30 | 25531.30 |
| mo041 | h | Oficial de 1ª construção de obra civil. (mão de obra) | 1.146 | 627.12 | 718.68 |
| mo087 | h | Ajudante de construção de obra civil. (mão de obra) | 1.146 | 402.07 | 460.77 |
| % | % | Custos directos complementares | 2 % | 26710.75 | 534.22 |
|  |  | Custos directos |  |  | 27244.97 |
