# Nicho pré-fabricado de betão

- Propriedade do ficheiro: CYPE INGENIEROS, S.A.
- Formato: FIEBDC-3/2002
- Âmbito geográfico: Cabo Verde
- Moeda: CVE
- Custos indirectos: 3.00 %
- IVA: 15.00 %

## U Infra-estruturas no logradouro

### UH Obra civil complementar

#### UHP Nichos pré-fabricados

**UHP010** Ud Nicho pré-fabricado de betão.
Nicho prefabricado de betão, para alojamento de caixa de entrada para instalações de ITED, de 760x250x1750 mm de dimensões exteriores, formado por cimento, inertes, fibras de aço e polipropileno, com base de 840x500x500 mm de dimensões exteriores. Totalmente montada.
Inclui: Preparação da superfície de apoio. Marcação. Levantamento e colocação do nicho através de grua. Colocação, aprumo e nivelamento. Enchimento de juntas e limpeza. Montagem e desmontagem de escoras complementares.
Critério de medição de projecto: Número de unidades previstas, segundo documentação gráfica de Projecto.
Critério de medição de obra: Medir-se-á o número de unidades realmente executadas segundo especificações de Projecto.

| Código | Un | Descrição | Rendimento | Preço | Importância |
|---|---|---|---|---|---|
| mt47hph010T | Ud | Nicho prefabricado de betão, para alojamento de caixa de entrada para instalações de ITED, de 760x250x1750 mm de dimensões exteriores, formado por cimento, inertes, fibras de aço e polipropileno, com base de 840x500x500 mm de dimensões exteriores. (material) | 1.000 | 47707.40 | 47707.40 |
| mq07gte010c | h | Autogrua de braço telescópico com uma capacidade de elevação de 30 t e 27 m de altura máxima de trabalho. (equipamento) | 0.500 | 7199.22 | 3599.61 |
| mo041 | h | Oficial de 1ª construção de obra civil. (mão de obra) | 0.344 | 622.24 | 214.05 |
| mo087 | h | Ajudante de construção de obra civil. (mão de obra) | 0.344 | 398.94 | 137.24 |
| % | % | Custos directos complementares | 2 % | 51658.30 | 1033.17 |
|  |  | Custos directos |  |  | 52691.47 |
