# Projector com lâmpada LED

- Propriedade do ficheiro: CYPE INGENIEROS, S.A.
- Formato: FIEBDC-3/2002
- Âmbito geográfico: Cabo Verde
- Moeda: CVE
- Custos indirectos: 3.00 %
- IVA: 15.00 %

## U Infra-estruturas no logradouro

### UI Iluminacão exterior

#### UIP Projectores

**UIP011** Ud Projector com lâmpada LED.
Projector, não regulável, de 164x46x154 mm, de 20 W, alimentação a 220/240 V e 50-60 Hz, com lâmpada LED não substituível, temperatura de cor 4000 K, com corpo de alumínio, acabamento lacado cor branca, feixe de luz extensivo 120° e difusor de vidro temperado, índice unificado de encandeamento menor que 19, índice de reprodução cromática maior de 80, fluxo luminoso 2074 lúmens, grau de protecção IP65 e isolamento classe I.
Inclui: Marcação. Montagem, ligação e verificação do seu correcto funcionamento.
Critério de medição de projecto: Número de unidades previstas, segundo documentação gráfica de Projecto.
Critério de medição de obra: Medir-se-á o número de unidades realmente executadas segundo especificações de Projecto.

| Código | Un | Descrição | Rendimento | Preço | Importância |
|---|---|---|---|---|---|
| mt34rlg010he | Ud | Projector, não regulável, de 164x46x154 mm, de 20 W, alimentação a 220/240 V e 50-60 Hz, com lâmpada LED não substituível, temperatura de cor 4000 K, com corpo de alumínio, acabamento lacado cor branca, feixe de luz extensivo 120° e difusor de vidro temperado, índice unificado de encandeamento menor que 19, índice de reprodução cromática maior de 80, fluxo luminoso 2074 lúmens, grau de protecção IP65 e isolamento classe I, com suporte. (material) | 1.000 | 4358.19 | 4358.19 |
| mo003 | h | Oficial de 1ª electricista. (mão de obra) | 0.344 | 639.39 | 219.95 |
| mo102 | h | Ajudante de electricista. (mão de obra) | 0.344 | 398.19 | 136.98 |
| % | % | Custos directos complementares | 2 % | 4715.12 | 94.30 |
|  |  | Custos directos |  |  | 4809.42 |
