# Fornecimento de terra vegetal

- Propriedade do ficheiro: CYPE INGENIEROS, S.A.
- Formato: FIEBDC-3/2002
- Âmbito geográfico: Cabo Verde
- Moeda: CVE
- Custos indirectos: 3.00 %
- IVA: 15.00 %

## U Infra-estruturas no logradouro

### UJ Jardins

#### UJA Acondicionamento do terreno

**UJA050** m³ Fornecimento de terra vegetal.
Fornecimento de terra vegetal crivada, fornecida a granel e espalhada com meios mecânicos, através de retroescavadora, em camadas de espessura uniforme e sem produzir danos às plantas existentes.
Inclui: Armazenamento da terra vegetal. Espalhamento e perfilamento da terra vegetal. Sinalização e protecção do terreno.
Critério de medição de projecto: Volume medido segundo documentação gráfica de Projecto.
Critério de medição de obra: Medir-se-á o volume realmente executado segundo especificações de Projecto.

| Código | Un | Descrição | Rendimento | Preço | Importância |
|---|---|---|---|---|---|
| mt48tie030a | m³ | Terra vegetal crivada, fornecida a granel. (material) | 1.150 | 2429.53 | 2793.96 |
| mq01exn020a | h | Retroescavadora hidráulica sobre pneus, de 105 kW. (equipamento) | 0.070 | 5027.28 | 351.91 |
| mo115 | h | Operário jardineiro. (mão de obra) | 0.080 | 386.89 | 30.95 |
| % | % | Custos directos complementares | 2 % | 3176.82 | 63.54 |
|  |  | Custos directos |  |  | 3240.36 |
