# Adubação de fundo

- Propriedade do ficheiro: CYPE INGENIEROS, S.A.
- Formato: FIEBDC-3/2002
- Âmbito geográfico: Cabo Verde
- Moeda: CVE
- Custos indirectos: 3.00 %
- IVA: 15.00 %

## U Infra-estruturas no logradouro

### UJ Jardins

#### UJA Acondicionamento do terreno

**UJA060** m² Adubação de fundo.
Adubação de fundo de terreno solto com adubo mineral sólido de libertação rápida, espalhamento com meios mecânicos, através de tractor agrícola equipado com adubador, com um rendimento de 0,05 kg/m², procurando uma distribuição uniforme.
Inclui: Humedecimento prévio do terreno. Adubação do terreno. Sinalização e protecção do terreno adubado.
Critério de medição de projecto: Superfície medida em projecção horizontal, segundo documentação gráfica de Projecto.
Critério de medição de obra: Medir-se-á, em projecção horizontal, a superfície realmente executada segundo especificações de Projecto.

| Código | Un | Descrição | Rendimento | Preço | Importância |
|---|---|---|---|---|---|
| mt08aaa010a | m³ | Água. (material) | 0.005 | 195.56 | 0.98 |
| mt48tif030a | kg | Adubo mineral sólido, de libertação rápida. (material) | 0.050 | 246.03 | 12.30 |
| mq09tra040 | h | Tractor agrícola, de 44 kW de potência, equipado com adubador. (equipamento) | 0.001 | 3253.90 | 3.25 |
| mo086 | h | Ajudante de jardineiro. (mão de obra) | 0.001 | 402.07 | 0.40 |
| % | % | Custos directos complementares | 2 % | 16.93 | 0.34 |
|  |  | Custos directos |  |  | 17.27 |
