# Tapete de relva

- Propriedade do ficheiro: CYPE INGENIEROS, S.A.
- Formato: FIEBDC-3/2002
- Âmbito geográfico: Cabo Verde
- Moeda: CVE
- Custos indirectos: 3.00 %
- IVA: 15.00 %

## U Infra-estruturas no logradouro

### UJ Jardins

#### UJC Relvados

**UJC010** m² Tapete de relva.
Tapete de relva.
Inclui: Preparação do terreno com tractor e adubação. Colocação de tapetes. Primeira rega.
Critério de medição de projecto: Superfície medida em projecção horizontal, segundo documentação gráfica de Projecto.
Critério de medição de obra: Medir-se-á, em projecção horizontal, a superfície realmente executada segundo especificações de Projecto.

| Código | Un | Descrição | Rendimento | Preço | Importância |
|---|---|---|---|---|---|
| mt48tis020 | m² | Tapete de relva. (material) | 1.050 | 522.81 | 548.95 |
| mt48tie030a | m³ | Terra vegetal crivada, fornecida a granel. (material) | 0.100 | 2429.53 | 242.95 |
| mt48tie040 | kg | Húmus limpo crivado. (material) | 4.000 | 3.53 | 14.12 |
| mt48tif020a | kg | Adubo para pré-sementeira de relva. (material) | 0.100 | 147.62 | 14.76 |
| mt08aaa010a | m³ | Água. (material) | 0.200 | 195.56 | 39.11 |
| mq09rod010 | h | Cilindro leve. (equipamento) | 0.050 | 379.62 | 18.98 |
| mq09mot010 | h | Motocultor 60/80 cm. (equipamento) | 0.050 | 292.85 | 14.64 |
| mo040 | h | Oficial de 1ª jardineiro. (mão de obra) | 0.229 | 627.12 | 143.61 |
| mo115 | h | Operário jardineiro. (mão de obra) | 0.286 | 386.89 | 110.65 |
| % | % | Custos directos complementares | 2 % | 1147.77 | 22.96 |
|  |  | Custos directos |  |  | 1170.73 |
