# Pino extraível desmontável

- Propriedade do ficheiro: CYPE INGENIEROS, S.A.
- Formato: FIEBDC-3/2002
- Âmbito geográfico: Cabo Verde
- Moeda: CVE
- Custos indirectos: 3.00 %
- IVA: 15.00 %

## U Infra-estruturas no logradouro

### UM Mobiliário urbano

#### UMH Pinos

**UMH100** Ud Pino extraível desmontável.
Pino com corpo extraível de ferro de 790x70x70 mm e base encastrável de aço galvanizado de 210x90x90 mm, comprimento total do conjunto 1000 mm, fechadura com chave de cabeça triangular, acabamento com tinta epóxi. Inclusive escavação, base de betão C20/25 (X0(P); D25; S2; Cl 1,0) para ancoragem da base encastrável, remates de pavimento e limpeza. Totalmente montado.
Inclui: Marcação de alinhamentos e níveis. Escavação. Execução da base de betão. Colocação e fixação das peças.
Critério de medição de projecto: Número de unidades previstas, segundo documentação gráfica de Projecto.
Critério de medição de obra: Medir-se-á o número de unidades realmente executadas segundo especificações de Projecto.

| Código | Un | Descrição | Rendimento | Preço | Importância |
|---|---|---|---|---|---|
| mt52mug020a | Ud | Pino com corpo extraível de ferro de 790x70x70 mm e base encastrável de aço galvanizado de 210x90x90 mm, comprimento total do conjunto 1000 mm, fechadura com chave de cabeça triangular, acabamento com tinta epóxi. (material) | 1.000 | 18299.66 | 18299.66 |
| mt10hmf020Da | m³ | Betão simples C20/25 (X0(P); D25; S2; Cl 1,0), fabricado em central, segundo NP EN 206. (material) | 0.100 | 12630.71 | 1263.07 |
| op00tal010 |  | Berbequim. | 1.000 | 0.00 | 0.00 |
| op00ato010 |  | Aparafusadora. | 1.000 | 0.00 | 0.00 |
| au00auh040 |  | Vibrador de betão, eléctrico. | 1.000 | 0.00 | 0.00 |
| mo041 | h | Oficial de 1ª construção de obra civil. (mão de obra) | 0.687 | 627.12 | 430.83 |
| mo087 | h | Ajudante de construção de obra civil. (mão de obra) | 0.687 | 402.07 | 276.22 |
| % | % | Custos directos complementares | 2 % | 20269.78 | 405.40 |
|  |  | Custos directos |  |  | 20675.18 |
