# Salva-vidas

- Propriedade do ficheiro: CYPE INGENIEROS, S.A.
- Formato: FIEBDC-3/2002
- Âmbito geográfico: Cabo Verde
- Moeda: CVE
- Custos indirectos: 3.00 %
- IVA: 15.00 %

## U Infra-estruturas no logradouro

### UP Piscinas

#### UPE Equipamento exterior

**UPE070** Ud Salva-vidas.
Salva-vidas para piscina, de plástico, cor laranja, de 730 mm de diâmetro, com suporte, de aço inoxidável AISI 304L, acabamento polido brilhante, com ancoragem de fixação, buchas de ancoragem e parafusos.
Inclui: Montagem e fixação dos componentes.
Critério de medição de projecto: Número de unidades previstas, segundo documentação gráfica de Projecto.
Critério de medição de obra: Medir-se-á o número de unidades realmente executadas segundo especificações de Projecto.

| Código | Un | Descrição | Rendimento | Preço | Importância |
|---|---|---|---|---|---|
| mt47pep070b | Ud | Salva-vidas para piscina, de plástico, cor laranja, de 730 mm de diâmetro, com suporte, de aço inoxidável AISI 304L, acabamento polido brilhante, com ancoragem de fixação, buchas de ancoragem e parafusos. (material) | 1.000 | 55412.05 | 55412.05 |
| mo080 | h | Ajudante de montador. (mão de obra) | 0.458 | 402.07 | 184.15 |
| % | % | Custos directos complementares | 2 % | 55596.20 | 1111.92 |
|  |  | Custos directos |  |  | 56708.12 |
