# Aspersor

- Propriedade do ficheiro: CYPE INGENIEROS, S.A.
- Formato: FIEBDC-3/2002
- Âmbito geográfico: Cabo Verde
- Moeda: CVE
- Custos indirectos: 3.00 %
- IVA: 15.00 %

## U Infra-estruturas no logradouro

### UR Rega

#### URE Equipamentos

**URE020** Ud Aspersor.
Aspersor aéreo de rotação por impacto, de latão, com arco ajustável, raio de 10 a 37 m regulável com parafuso, ligação de 1/2" de diâmetro. Inclusive acessórios de ligação à tubagem de abastecimento e distribuição.
Inclui: Instalação no terreno e ligação hidráulica à tubagem de abastecimento e distribuição. Limpeza hidráulica da unidade. Ajuste do caudal de água.
Critério de medição de projecto: Número de unidades previstas, segundo documentação gráfica de Projecto.
Critério de medição de obra: Medir-se-á o número de unidades realmente executadas segundo especificações de Projecto.

| Código | Un | Descrição | Rendimento | Preço | Importância |
|---|---|---|---|---|---|
| mt48asp010a | Ud | Aspersor aéreo de rotação por impacto, de latão, com arco ajustável, raio de 10 a 37 m regulável com parafuso, ligação de 1/2" de diâmetro, intervalo de pressões recomendado de 1,5 a 4 bar. (material) | 1.000 | 1649.42 | 1649.42 |
| mt37tpj023ba | Ud | Abraçadeira de tomada de PP com dois parafusos, para tubo de 25 mm de diâmetro exterior, com tomada para ligação roscada de 1/2" de diâmetro, PN=16 atm, com juntas elásticas de EPDM, segundo NP EN ISO 15874-3. (material) | 1.000 | 337.58 | 337.58 |
| mt48wwg200a | Ud | Tubagem de comprimento regulável com duas curvas articuladas nos seus extremos, de 1/2" de diâmetro. (material) | 1.000 | 359.81 | 359.81 |
| mo008 | h | Oficial de 1ª canalizador. (mão de obra) | 0.137 | 644.41 | 88.28 |
| mo107 | h | Ajudante de canalizador. (mão de obra) | 0.137 | 401.31 | 54.98 |
| % | % | Custos directos complementares | 2 % | 2490.07 | 49.80 |
|  |  | Custos directos |  |  | 2539.87 |
