# Vedação de terreno, de grelha electrossoldada

- Propriedade do ficheiro: CYPE INGENIEROS, S.A.
- Formato: FIEBDC-3/2002
- Âmbito geográfico: Cabo Verde
- Moeda: CVE
- Custos indirectos: 3.00 %
- IVA: 15.00 %

## U Infra-estruturas no logradouro

### UV Vedações

#### UVE Grelhas electrossoldadas

**UVE010** m Vedação de terreno, de grelha electrossoldada.
Vedação formada por painéis de grelha electrossoldada com chapa de aço galvanizado de 30x2 mm em quadrícula de 30x30 mm, com caixilho electrossoldado e postes de perfil oco de aço galvanizado, de secção quadrada 60x60x1,5 mm e 2,5 m de altura, separados 2 m entre si e encastrados em apoios de betão ou muretes de alvenaria ou betão. Inclusive acessórios para a fixação dos painéis de grelha electrossoldada aos postes metálicos.
Inclui: Marcação. Execução de aberturas para colocação dos postes. Colocação dos postes. Betonagem. Aprumo e alinhamento dos postes. Colocação dos painéis de grelha.
Critério de medição de projecto: Comprimento medido segundo documentação gráfica de Projecto, descontando o comprimento das aberturas de portas e cancelas.
Critério de medição de obra: Medir-se-á o comprimento realmente executado segundo especificações de Projecto, descontando o comprimento das aberturas de portas e cancelas.

| Código | Un | Descrição | Rendimento | Preço | Importância |
|---|---|---|---|---|---|
| mt26btr010a | m² | Grelha electrossoldada com chapa de aço galvanizado de 30x2 mm em quadrícula de 30x30 mm, com caixilho electrossoldado. (material) | 2.500 | 8447.25 | 21118.13 |
| mt52vpm020w | Ud | Poste de perfil oco de aço galvanizado, de secção quadrada 60x60x1,5 mm e 2,5 m de altura. (material) | 0.550 | 1987.80 | 1093.29 |
| mt52vpm052 | Ud | Acessórios para a fixação dos painéis de grelha electrossoldada aos postes metálicos. (material) | 1.000 | 428.90 | 428.90 |
| mt10hmf020Da | m³ | Betão simples C20/25 (X0(P); D25; S2; Cl 1,0), fabricado em central, segundo NP EN 206. (material) | 0.015 | 12630.71 | 189.46 |
| mo018 | h | Oficial de 1ª serralheiro. (mão de obra) | 0.286 | 663.39 | 189.73 |
| mo059 | h | Ajudante de serralheiro. (mão de obra) | 0.286 | 420.63 | 120.30 |
| mo041 | h | Oficial de 1ª construção de obra civil. (mão de obra) | 0.286 | 654.61 | 187.22 |
| mo087 | h | Ajudante de construção de obra civil. (mão de obra) | 0.286 | 419.67 | 120.03 |
| % | % | Custos directos complementares | 2 % | 23447.06 | 468.94 |
|  |  | Custos directos |  |  | 23916.00 |
