# Vedação de terreno, de rede de torção simples

- Propriedade do ficheiro: CYPE INGENIEROS, S.A.
- Formato: FIEBDC-3/2002
- Âmbito geográfico: Cabo Verde
- Moeda: CVE
- Custos indirectos: 3.00 %
- IVA: 15.00 %

## U Infra-estruturas no logradouro

### UV Vedações

#### UVT Malhas metálicas

**UVT010** m Vedação de terreno, de rede de torção simples.
Vedação de terreno formada por rede de torção simples, de 40 mm de espaçamento da malha e 1,8 mm de diâmetro, acabamento galvanizado e postes de aço galvanizado de 48 mm de diâmetro e 1,3 m de altura, encastrados em dados de betão. Inclusive acessórios para a fixação da rede de torção simples aos postes metálicos.
Critérios considerados na determinação do preço da unidade de obra: O preço não inclui a escavação.
Inclui: Marcação. Colocação dos postes nos caboucos. Betonagem. Aprumo e alinhamento dos postes e escoras. Colocação da malha.
Critério de medição de projecto: Comprimento medido segundo documentação gráfica de Projecto, descontando as aberturas de comprimento maior de 1 m.
Critério de medição de obra: Medir-se-á o comprimento realmente executado segundo especificações de Projecto, descontando as aberturas de comprimento maior de 1 m.

| Código | Un | Descrição | Rendimento | Preço | Importância |
|---|---|---|---|---|---|
| mt52vst030m | Ud | Poste interior de reforço de tubo de aço galvanizado, de 48 mm de diâmetro e 1,5 mm de espessura, de 1,3 m de altura, para rede de torção simples de 1 m de altura, com duas escoras de reforço. (material) | 0.030 | 2266.21 | 67.99 |
| mt52vst030a | Ud | Poste intermédio de tubo de aço galvanizado, de 48 mm de diâmetro e 1,5 mm de espessura, de 1,3 m de altura, para rede de torção simples de 1 m de altura. (material) | 0.300 | 756.50 | 226.95 |
| mt52vst030K | Ud | Poste de esquina de tubo de aço galvanizado, de 48 mm de diâmetro e 1,5 mm de espessura, de 1,3 m de altura, para rede de torção simples de 1 m de altura, com duas escoras de reforço. (material) | 0.080 | 2266.21 | 181.30 |
| mt52vst030y | Ud | Poste extremo de tubo de aço galvanizado, de 48 mm de diâmetro e 1,5 mm de espessura, de 1,3 m de altura, para rede de torção simples de 1 m de altura, com uma escora de reforço. (material) | 0.080 | 1628.99 | 130.32 |
| mt52vst010ig | m² | Rede de torção simples, de 40 mm de espaçamento da malha e 1,8 mm de diâmetro, acabamento galvanizado. (material) | 1.020 | 654.21 | 667.29 |
| mt52vpm055 | Ud | Acessórios para a fixação da rede de torção simples aos postes metálicos. (material) | 1.000 | 204.23 | 204.23 |
| mt10hmf020Da | m³ | Betão simples C20/25 (X0(P); D25; S2; Cl 1,0), fabricado em central, segundo NP EN 206. (material) | 0.015 | 12630.71 | 189.46 |
| op00tal010 |  | Berbequim. | 1.000 | 0.00 | 0.00 |
| op00ato010 |  | Aparafusadora. | 1.000 | 0.00 | 0.00 |
| au00auh040 |  | Vibrador de betão, eléctrico. | 1.000 | 0.00 | 0.00 |
| mo087 | h | Ajudante de construção de obra civil. (mão de obra) | 0.172 | 419.67 | 72.18 |
| mo011 | h | Oficial de 1ª montador. (mão de obra) | 0.115 | 672.75 | 77.37 |
| mo080 | h | Ajudante de montador. (mão de obra) | 0.115 | 419.67 | 48.26 |
| % | % | Custos directos complementares | 3 % | 1865.35 | 55.96 |
|  |  | Custos directos |  |  | 1921.31 |
