# Rega de colagem

- Propriedade do ficheiro: CYPE INGENIEROS, S.A.
- Formato: FIEBDC-3/2002
- Âmbito geográfico: Cabo Verde
- Moeda: CVE
- Custos indirectos: 3.00 %
- IVA: 15.00 %

## U Infra-estruturas no logradouro

### UX Pavimentos

#### UXF Betuminosos

**UXF110** m² Rega de colagem.
Rega de colagem com 0,5 kg/m² de emulsão betuminosa catiónica C60B3, com um 60% de betume asfáltico como ligante.
Inclui: Varredela e preparação da superfície suporte. Aplicação da emulsão betuminosa.
Critério de medição de projecto: Superfície medida em projecção horizontal, segundo documentação gráfica de Projecto.
Critério de medição de obra: Medir-se-á, em projecção horizontal, a superfície realmente executada segundo especificações de Projecto.

| Código | Un | Descrição | Rendimento | Preço | Importância |
|---|---|---|---|---|---|
| mt47aag050qj | kg | Emulsão betuminosa catiónica C60B3, com um 60% de betume asfáltico como ligante, para usar como rega de colagem em pavimentos betuminosos, segundo NP EN 13808. (material) | 0.500 | 87.46 | 43.73 |
| mq11bar010 | h | Varredora rebocada com motor auxiliar. (equipamento) | 0.001 | 6456.48 | 6.46 |
| mq02cia020f | h | Camião cisterna equipamento para rega, de 8 m³ de capacidade. (equipamento) | 0.002 | 11911.62 | 23.82 |
| mo041 | h | Oficial de 1ª construção de obra civil. (mão de obra) | 0.002 | 627.12 | 1.25 |
| mo087 | h | Ajudante de construção de obra civil. (mão de obra) | 0.002 | 402.07 | 0.80 |
| % | % | Custos directos complementares | 2 % | 76.06 | 1.52 |
|  |  | Custos directos |  |  | 77.58 |
