# Rega de cura

- Propriedade do ficheiro: CYPE INGENIEROS, S.A.
- Formato: FIEBDC-3/2002
- Âmbito geográfico: Cabo Verde
- Moeda: CVE
- Custos indirectos: 3.00 %
- IVA: 15.00 %

## U Infra-estruturas no logradouro

### UX Pavimentos

#### UXF Betuminosos

**UXF120** m² Rega de cura.
Rega de cura com 1,1 kg/m² de emulsão betuminosa catiónica C60B3, com um 60% de betume asfáltico como ligante.
Inclui: Aplicação da emulsão betuminosa.
Critério de medição de projecto: Superfície medida em projecção horizontal, segundo documentação gráfica de Projecto.
Critério de medição de obra: Medir-se-á, em projecção horizontal, a superfície realmente executada segundo especificações de Projecto.

| Código | Un | Descrição | Rendimento | Preço | Importância |
|---|---|---|---|---|---|
| mt47aag050qB | kg | Emulsão betuminosa catiónica C60B3, com um 60% de betume asfáltico como ligante, para usar como rega de cura em pavimentos betuminosos, segundo NP EN 13808. (material) | 1.100 | 87.46 | 96.21 |
| mq02cia020f | h | Camião cisterna equipamento para rega, de 8 m³ de capacidade. (equipamento) | 0.004 | 11911.62 | 47.65 |
| mo041 | h | Oficial de 1ª construção de obra civil. (mão de obra) | 0.005 | 627.12 | 3.14 |
| mo087 | h | Ajudante de construção de obra civil. (mão de obra) | 0.005 | 402.07 | 2.01 |
| % | % | Custos directos complementares | 2 % | 149.01 | 2.98 |
|  |  | Custos directos |  |  | 151.99 |
