# Pavimento drenante, com grelha alveolar e relva

- Propriedade do ficheiro: CYPE INGENIEROS, S.A.
- Formato: FIEBDC-3/2002
- Âmbito geográfico: Cabo Verde
- Moeda: CVE
- Custos indirectos: 3.00 %
- IVA: 15.00 %

## U Infra-estruturas no logradouro

### UX Pavimentos

#### UXR Drenantes

**UXR210** m² Pavimento drenante, com grelha alveolar e relva.
Pavimento drenante, para tráfego pedonal, formado por camada de drenagem compactada de brita filtrante não seleccionada, de 10 cm de espessura, camada de nivelação compactada de areia com granulometria de 0 a 5 mm de diâmetro, limpa, de 5 cm de espessura, grelha alveolar de polietileno de alta densidade (HDPE) estável aos raios UV, resistência à compressão 200 t/m², de 50x50x4 cm, cor verde, com uma percentagem de ocos de 95% e camada de enchimento de terra vegetal crivada e mistura de sementes para relva cobrindo a grelha alveolar.
Inclui: Transporte e descarga do material ao local de trabalho. Espalhamento e compactação da camada de drenagem. Espalhamento e compactação da camada de nivelação. Disposição das grelhas alveolares. Adubação do fundo e espalhamento da camada de enchimento. Distribuição de sementes. Tapamento com húmus. Primeira rega.
Critério de medição de projecto: Superfície medida segundo documentação gráfica de Projecto.
Critério de medição de obra: Medir-se-á a superfície realmente executada segundo especificações de Projecto.

| Código | Un | Descrição | Rendimento | Preço | Importância |
|---|---|---|---|---|---|
| mt01ard030b | t | Brita filtrante não seleccionada. (material) | 0.330 | 2216.18 | 731.34 |
| mt01ara010a | m³ | Areia com granulometria de 0 a 5 mm de diâmetro, limpa. (material) | 0.048 | 1673.25 | 80.32 |
| mt18rad010a | m² | Grelha alveolar de polietileno de alta densidade (HDPE) estável aos raios UV, resistência à compressão 200 t/m², de 50x50x4 cm, cor verde, com uma percentagem de ocos de 95%, para estabilização de pavimentos drenantes com relva. (material) | 1.050 | 2269.49 | 2382.96 |
| mt48tif020a | kg | Adubo para pré-sementeira de relva. (material) | 0.100 | 147.62 | 14.76 |
| mt48tie030a | m³ | Terra vegetal crivada, fornecida a granel. (material) | 0.040 | 2429.53 | 97.18 |
| mt48tis010a | kg | Mistura de sementes para relva. (material) | 0.035 | 642.75 | 22.50 |
| mt48tie040 | kg | Húmus limpo crivado. (material) | 5.000 | 3.53 | 17.65 |
| mt08aaa010a | m³ | Água. (material) | 0.050 | 195.56 | 9.78 |
| mq01pan070b | h | Mini pá carregadora sobre pneus, de 52 kW/1 m³ kW. (equipamento) | 0.022 | 3564.12 | 78.41 |
| mq02rod010d | h | Placa vibratória de condução manual, de 300 kg, largura de trabalho 70 cm, reversível. (equipamento) | 0.024 | 693.09 | 16.63 |
| mo041 | h | Oficial de 1ª construção de obra civil. (mão de obra) | 0.094 | 627.12 | 58.95 |
| mo087 | h | Ajudante de construção de obra civil. (mão de obra) | 0.206 | 402.07 | 82.83 |
| mo040 | h | Oficial de 1ª jardineiro. (mão de obra) | 0.115 | 627.12 | 72.12 |
| mo115 | h | Operário jardineiro. (mão de obra) | 0.229 | 386.89 | 88.60 |
| % | % | Custos directos complementares | 2 % | 3754.03 | 75.08 |
|  |  | Custos directos |  |  | 3829.11 |
