# Jogo de tampões

- Propriedade do ficheiro: CYPE INGENIEROS, S.A.
- Formato: FIEBDC-3/2002
- Âmbito geográfico: Cabo Verde
- Moeda: CVE
- Custos indirectos: 3.00 %
- IVA: 15.00 %

## Y Segurança e saúde

### YI Equipamentos de protecção individual

#### YIO Para os ouvidos

**YIO020** Ud Jogo de tampões.
Jogo de tampões descartáveis, moldáveis, de espuma de poliuretano antialérgica, com atenuação acústica de 31 dB, amortizável em 1 utilização.
Critério de medição de projecto: Número de unidades previstas, segundo Plano de Segurança e Saúde.
Critério de medição de obra: Será medido o número de unidades realmente fornecidas segundo especificações do Plano de Segurança e Saúde.

| Código | Un | Descrição | Rendimento | Preço | Importância |
|---|---|---|---|---|---|
| mt50epo020aa | Ud | Jogo de tampões descartáveis, moldáveis, com atenuação acústica de 31 dB, EPI de categoria II, segundo EN 352-2 e NP EN 458, cumprindo todos os requisitos de segurança segundo a Portaria n.º 1131/93. (material) | 1.000 | 4.56 | 4.56 |
| % | % | Custos directos complementares | 2 % | 4.56 | 0.09 |
|  |  | Custos directos |  |  | 4.65 |
