# Grinalda luminosa

- Propriedade do ficheiro: CYPE INGENIEROS, S.A.
- Formato: FIEBDC-3/2002
- Âmbito geográfico: Cabo Verde
- Moeda: CVE
- Custos indirectos: 3.00 %
- IVA: 15.00 %

## Y Segurança e saúde

### YS Sinalização provisória de obras

#### YSB Balizamento

**YSB085** m Grinalda luminosa.
Fornecimento, montagem e desmontagem de grinalda luminosa de balizamento alimentada por bateria de 12 V, com cabo de 25 m de comprimento e 6 lâmpadas, amortizável em 10 utilizações. Inclusive manutenção em condições seguras durante todo o período de tempo necessário.
Inclui: Montagem e verificação. Desmontagem posterior. Transporte até ao local de armazenamento ou remoção para contentor.
Critério de medição de projecto: Comprimento medido segundo Plano de Segurança e Saúde.
Critério de medição de obra: Será medido o comprimento realmente montado segundo especificações do Plano de Segurança e Saúde.

| Código | Un | Descrição | Rendimento | Preço | Importância |
|---|---|---|---|---|---|
| mt50bal085a | Ud | Grinalda luminosa de balizamento alimentada por bateria de 12 V, com cabo de 25 m de comprimento e 6 lâmpadas. (material) | 0.004 | 17175.55 | 68.70 |
| mo119 | h | Oficial de 1ª Segurança e Saúde. (mão de obra) | 0.115 | 627.12 | 72.12 |
| mo120 | h | Operário Segurança e Saúde. (mão de obra) | 0.115 | 386.89 | 44.49 |
| % | % | Custos directos complementares | 2 % | 185.31 | 3.71 |
|  |  | Custos directos |  |  | 189.02 |
