# Bandeirola

- Propriedade do ficheiro: CYPE INGENIEROS, S.A.
- Formato: FIEBDC-3/2002
- Âmbito geográfico: Cabo Verde
- Moeda: CVE
- Custos indirectos: 3.00 %
- IVA: 15.00 %

## Y Segurança e saúde

### YS Sinalização provisória de obras

#### YSN Sinalização manual

**YSN010** Ud Bandeirola.
Bandeirola para sinalização, de material têxtil, com recobrimento de material plástico, de 40x50 cm, de cor vermelho e haste de madeira de 1 m, amortizável em 5 utilizações.
Critério de medição de projecto: Número de unidades previstas, segundo Plano de Segurança e Saúde.
Critério de medição de obra: Será medido o número de unidades realmente fornecidas segundo especificações do Plano de Segurança e Saúde.

| Código | Un | Descrição | Rendimento | Preço | Importância |
|---|---|---|---|---|---|
| mt50bal020 | Ud | Bandeirola para sinalização, de material têxtil, com recobrimento de material plástico, de 40x50 cm, de cor vermelho e haste de madeira de 1 m. (material) | 0.200 | 1646.97 | 329.39 |
| mo120 | h | Operário Segurança e Saúde. (mão de obra) | 0.023 | 386.89 | 8.90 |
| % | % | Custos directos complementares | 2 % | 338.29 | 6.77 |
|  |  | Custos directos |  |  | 345.06 |
