# Cartaz geral indicativo de riscos

- Propriedade do ficheiro: CYPE INGENIEROS, S.A.
- Formato: FIEBDC-3/2002
- Âmbito geográfico: Cabo Verde
- Moeda: CVE
- Custos indirectos: 3.00 %
- IVA: 15.00 %

## Y Segurança e saúde

### YS Sinalização provisória de obras

#### YSS Sinalização de segurança e saúde

**YSS020** Ud Cartaz geral indicativo de riscos.
Fornecimento, colocação e desmontagem de cartaz geral indicativo de riscos, de PVC serigrafado, de 990x670 mm, com 6 orifícios de fixação, amortizável em 3 utilizações, fixado com abraçadeiras de nylon. Inclusive manutenção em condições seguras durante todo o período de tempo necessário.
Inclui: Colocação. Desmontagem posterior. Transporte até ao local de armazenamento ou remoção para contentor.
Critério de medição de projecto: Número de unidades previstas, segundo Plano de Segurança e Saúde.
Critério de medição de obra: Medir-se-á o número de unidades realmente colocadas segundo especificações do Plano de Segurança e Saúde.

| Código | Un | Descrição | Rendimento | Preço | Importância |
|---|---|---|---|---|---|
| mt50les020a | Ud | Cartaz geral indicativo de riscos, de PVC serigrafado, de 990x670 mm, com 6 orifícios de fixação. (material) | 0.333 | 2529.28 | 842.25 |
| mt50spr046 | Ud | Abraçadeira de nylon, de 4,8x200 mm. (material) | 6.000 | 6.35 | 38.10 |
| mo120 | h | Operário Segurança e Saúde. (mão de obra) | 0.229 | 403.83 | 92.48 |
| % | % | Custos directos complementares | 2 % | 972.83 | 19.46 |
|  |  | Custos directos |  |  | 992.29 |
