# Laje térrea ventilada de betão, para grandes alturas

- Propriedade do ficheiro: CYPE Ingenieros S.A.
- Formato: FIEBDC-3/2016
- Programa: Gerador de preços para construção civil. CYPE Ingenieros, S.A.
- Data: 10/11/2025
- Âmbito geográfico: Cabo Verde
- Moeda: CVE
- Custos indirectos: 3 %
- IVA: 15 %

## A Acondicionamento do terreno

### AN Nivelação

#### ANV Lajes térreas ventiladas

**ANV015** m² Laje térrea ventilada de betão, para grandes alturas.
Laje térrea ventilada de betão armado, para grandes alturas, de 100+4 cm de altura, sobre cofragem perdida de peças de polipropileno reciclado, apoiada sobre tubos de PVC de 125 mm de diâmetro e 85 cm de altura, fixados a uma matriz base, realizada com betão C25/30 (XC1(P); D12; S3; Cl 0,4) fabricado em central, e malha electrossoldada AR50 100x300 mm de aço A500 EL como armadura de distribuição, colocada sobre separadores homologados em camada de compressão de 4 cm de espessura; apoiada sobre base de betão de limpeza.
Critérios considerados na determinação do preço da unidade de obra: O preço não inclui a camada de betão de limpeza.
Inclui: Marcação. Colocação da matriz base. Colocação dos tubos. Corte das peças. Colocação e montagem das peças. Realização dos orifícios de passagem das instalações. Colocação dos elementos para passagem de instalações. Colocação da malha electrossoldada. Betonagem, espalhamento e vibração do betão. Nivelamento da camada de compressão. Cura do betão.
Critério de medição de projecto: Superfície medida segundo documentação gráfica de Projecto.
Critério de medição de obra: Medir-se-á a superfície realmente executada segundo especificações de Projecto, sem deduzir a superfície ocupada pelos pilares situados dentro do seu perímetro.

| Código | Un | Descrição | Rendimento | Preço | Importância |
|---|---|---|---|---|---|
| mt07cid030a | m² | Cofragem perdida de peças de polipropileno reciclado, de 58x58x15 cm, para colocar sobre tubos de PVC, sobre uma matriz base, para lajes térreas ventiladas de grande altura. (material) | 1.05 | 3099.09 | 3254.045 |
| mt36tit010ha | m | Tubo de PVC, série B, de 125 mm de diâmetro e 3,2 mm de espessura, segundo NP EN 1329-1. (material) | 2.55 | 912.63 | 2327.207 |
| mt07ame020ffc | m² | Malha electrossoldada AR50 100x300 mm, com arames longitudinais de 5 mm de diâmetro e arames transversais de 4,2 mm de diâmetro, aço A500 EL. (material) | 1.1 | 492.64 | 541.904 |
| mt08var050 | kg | Arame galvanizado para atar, de 1,30 mm de diâmetro. (material) | 0.017 | 195.56 | 3.325 |
| mt10haf020jgngc | m³ | Betão C25/30 (XC1(P); D12; S3; Cl 0,4), fabricado em central, segundo NP EN 206. (material) | 0.095 | 13995.88 | 1329.609 |
| mt07aco020m | Ud | Separador homologado para malha electrossoldada. (material) | 1 | 12.74 | 12.740 |
| mq06vib020 | h | Régua vibradora de 3 m. (equipamento) | 0.082 | 506.53 | 41.535 |
| mo044 | h | Oficial de 1ª cofrador. (mão de obra) | 0.029 | 681.25 | 19.756 |
| mo091 | h | Ajudante de cofrador. (mão de obra) | 0.029 | 436.51 | 12.659 |
| mo043 | h | Oficial de 1ª armador de ferro. (mão de obra) | 0.027 | 681.25 | 18.394 |
| mo090 | h | Ajudante de armador de ferro. (mão de obra) | 0.027 | 436.51 | 11.786 |
| mo045 | h | Oficial de 1ª estruturista, em trabalhos de betonagem. (mão de obra) | 0.022 | 681.25 | 14.988 |
| mo092 | h | Ajudante de estruturista, em trabalhos de betonagem. (mão de obra) | 0.098 | 436.51 | 42.778 |
| % | % | Custos directos complementares | 2 % | 7630.726 | 152.615 |
|  |  | Custos directos |  |  | 7783.341 |

Resíduos:
- colocação: mt36tit010ha Tubo de PVC, série B, de 125 mm de diâmetro e 3,2 mm de espessura, segundo NP EN 1329-1; factor de resíduo 0.0789538
- colocação: mt07ame020ffc; factor de resíduo 0.0197395
- colocação: mt08var050 Arame galvanizado para atar, de 1,30 mm de diâmetro; factor de resíduo 0.0038
- colocação: mt10haf020jgngc Betão C25/30 (XC1(P); D12; S3; Cl 0,4), fabricado em central, segundo NP EN 206; factor de resíduo 0.00127478

## Recursos

**mt07cid030a** m² Cofragem perdida de peças de polipropileno reciclado
Dados técnicos: Custo energético 55.973 MJ; Emissão de CO2 2.105 kg
Resíduos:
- embalagem: re170201 Madeira. (componente de resíduo); rendimento 0.001 kg; Código LER 17 02 01; Massa do elemento 1 kg; Volume 0.000909 m3
- embalagem: re170203 Plástico. (componente de resíduo); rendimento 0.002 kg; Código LER 17 02 03; Massa do elemento 1 kg; Volume 0.001667 m3

**mt36tit010ha** m Tubo de PVC, série B, de 125 mm de diâmetro e 3,2 mm de espessura, segundo NP EN 1329-1
Dados técnicos: Custo energético 143.865 MJ; Emissão de CO2 2.748 kg; Código LER 17 02 03; Massa do elemento 1.84 kg; Volume 0.003067 m3
Resíduos:
- embalagem: re150101 Embalagens de papel e cartão. (componente de resíduo); rendimento 0.018 kg; Código LER 15 01 01; Massa do elemento 1 kg; Volume 0.001333 m3
- embalagem: re170201 Madeira; rendimento 0.052 kg
- embalagem: re170203 Plástico; rendimento 0.003 kg

**mt07ame020ffc** m² Malha electrossoldada AR50 100x300 mm
Dados técnicos: Custo energético 56.145 MJ; Emissão de CO2 0.019 kg; Código LER 17 04 05; Massa do elemento 1.9 kg; Volume 0.000905 m3

**mt08var050** kg Arame galvanizado para atar, de 1,30 mm de diâmetro
Dados técnicos: Custo energético 25.100 MJ; Emissão de CO2 2.560 kg; Código LER 17 04 05; Massa do elemento 1 kg; Volume 0.000476 m3

**mt10haf020jgngc** m³ Betão C25/30 (XC1(P); D12; S3; Cl 0,4), fabricado em central, segundo NP EN 206
Dados técnicos: Custo energético 1876.000 MJ; Emissão de CO2 234.500 kg; Código LER 17 01 01; Massa do elemento 2345 kg; Volume 1.563333 m3

**mt07aco020m** Ud Separador homologado para malha electrossoldada
Dados técnicos: Custo energético 1.117 MJ; Emissão de CO2 0.114 kg
Resíduos:
- embalagem: re150101 Embalagens de papel e cartão; rendimento 0.072 kg
