# Enchimento com material de drenagem

- Propriedade do ficheiro: CYPE Ingenieros S.A.
- Formato: FIEBDC-3/2016
- Programa: Gerador de preços para construção civil. CYPE Ingenieros, S.A.
- Data: 18/04/2024
- Âmbito geográfico: Cabo Verde
- Moeda: CVE
- Custos indirectos: 3 %
- IVA: 15 %

## A Acondicionamento do terreno

### AU Drenagens

#### AUR Enchimentos

**AUR040** m³ Enchimento com material de drenagem.
Enchimento com brita filtrante seleccionada, para drenagem, e compactação em camadas sucessivas de 30 cm de espessura máxima com placa vibratória de condução manual.
Critérios considerados na determinação do preço da unidade de obra: O preço não inclui a rede de drenagem nem a realização do ensaio Proctor Modificado.
Inclui: Descarga no local de trabalho dos inertes a utilizar nos trabalhos de enchimento. Implantação geral e de níveis. Espalhamento do material de enchimento em camadas de espessura uniforme. Humidificação ou secagem de cada camada. Compactação.
Critério de medição de projecto: Volume medido sobre os desenhos de perfis transversais do Projecto, que definem o movimento de terras a realizar em obra.
Critério de medição de obra: Medir-se-á, em perfil compactado, o volume realmente executado segundo especificações de Projecto, sem incluir os incrementos por excessos de escavação não autorizados.

| Código | Un | Descrição | Rendimento | Preço | Importância |
|---|---|---|---|---|---|
| mt01ard030a | t | Brita filtrante seleccionada. (material) | 1.5 | 2380.13 | 3570.195 |
| mq01pan010a | h | Pá carregadora sobre pneus de 120 kW/1,9 m³. (equipamento) | 0.02 | 4322.76 | 86.455 |
| mq04cab010c | h | Camião basculante de 12 t de carga, de 162 kW. (equipamento) | 0.015 | 4316.31 | 64.745 |
| mq02rod010d | h | Placa vibratória de condução manual, de 300 kg, largura de trabalho 70 cm, reversível. (equipamento) | 0.312 | 686.61 | 214.222 |
| mq02cia020j | h | Camião cisterna, de 8 m³ de capacidade. (equipamento) | 0.012 | 11407.08 | 136.885 |
| mo113 | h | Operário não qualificado construção. (mão de obra) | 0.357 | 383.87 | 137.042 |
| % | % | Custos directos complementares | 2 % | 4209.544 | 84.191 |
|  |  | Custos directos |  |  | 4293.735 |

Resíduos:
- colocação: mt01ard030a Brita filtrante seleccionada; factor de resíduo 0.00428999

## Recursos

**mt01ard030a** t Brita filtrante seleccionada
Dados técnicos: Custo energético 75.000 MJ; Emissão de CO2 4.000 kg; Código LER 01 04 08; Massa do elemento 1000 kg; Volume 0.666667 m3
