# Aço para betão

- Propriedade do ficheiro: CYPE Ingenieros S.A.
- Formato: FIEBDC-3/2016
- Programa: Gerador de preços para construção civil. CYPE Ingenieros, S.A.
- Data: 28/10/2024
- Âmbito geográfico: Cabo Verde
- Moeda: CVE
- Custos indirectos: 3 %
- IVA: 15 %

## C Fundações

### CH Betões, aços e cofragens

#### CHA Aços

**CHA010** kg Aço para betão.
Aço A400 NR para elaboração e montagem da armadura em ensoleiramento geral. Inclusive arame de atar e separadores.
Inclui: Corte e dobragem da armadura. Montagem e colocação da armadura com separadores homologados. Fixação da armadura.
Critério de medição de projecto: Peso teórico calculado segundo documentação gráfica de Projecto.
Critério de medição de obra: Será calculado o peso teórico da armadura executada segundo especificações de Projecto.

| Código | Un | Descrição | Rendimento | Preço | Importância |
|---|---|---|---|---|---|
| mt07sep010aa | Ud | Separador homologado de plástico, para armaduras de fundações de vários diâmetros. (material) | 0.06 | 23.05 | 1.383 |
| mt07aco040e | kg | Aço em varões nervurados, A400 NR, fornecido em obra em varões sem elaborar, de vários diâmetros. (material) | 1.02 | 190.62 | 194.432 |
| mt08var050 | kg | Arame galvanizado para atar, de 1,30 mm de diâmetro. (material) | 0.005 | 195.56 | 0.978 |
| mo043 | h | Oficial de 1ª armador de ferro. (mão de obra) | 0.009 | 652.63 | 5.874 |
| mo090 | h | Ajudante de armador de ferro. (mão de obra) | 0.014 | 418.14 | 5.854 |
| % | % | Custos directos complementares | 2 % | 208.521 | 4.170 |
|  |  | Custos directos |  |  | 212.691 |

Resíduos:
- colocação: mt07aco040e Aço em varões nervurados, A400 NR, fornecido em obra em varões sem elaborar, de vários diâmetros; factor de resíduo 0.0075
- colocação: mt08var050 Arame galvanizado para atar, de 1,30 mm de diâmetro; factor de resíduo 0.0038

## Recursos

**mt07sep010aa** Ud Separador homologado de plástico, para armaduras de fundações de vários diâmetros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3
