# Perfuração com broca de widia em estacas "in situ"

- Propriedade do ficheiro: CYPE Ingenieros S.A.
- Formato: FIEBDC-3/2016
- Programa: Gerador de preços para construção civil. CYPE Ingenieros, S.A.
- Data: 10/11/2025
- Âmbito geográfico: Cabo Verde
- Moeda: CVE
- Custos indirectos: 3 %
- IVA: 15 %

## C Fundações

### CP Profundas

#### CPI Estacas moldadas "in situ"

**CPI002** h Perfuração com broca de widia em estacas "in situ".
Perfuração através da utilização de broca de widia, em rocha ou camadas duras do terreno de resistência maior de 50 kg/cm², para a execução de qualquer tipo de estaca "in situ" de entre 85 e 125 cm de diâmetro.
Critérios considerados na determinação do preço da unidade de obra: O preço inclui o deslocamento, montagem e desmontagem em obra do equipamento de perfuração.
Inclui: Montagem do equipamento. Perfuração do terreno. Desmontagem do equipamento. Limpeza da zona afectada.
Critério de medição de projecto: Tempo estimado segundo estudo geotécnico do terreno.
Critério de medição de obra: Amortização em forma de aluguer por horas, segundo as condições definidas no contrato subscrito com a empresa fornecedora.

| Código | Un | Descrição | Rendimento | Preço | Importância |
|---|---|---|---|---|---|
| mq03pii020b | h | Broca de widia, de entre 85 e 125 cm de diâmetro. (equipamento) | 1 | 46000.16 | 46000.160 |
| % | % | Custos directos complementares | 2 % | 46000.160 | 920.003 |
|  |  | Custos directos |  |  | 46920.163 |
