# Estaca pré-fabricada de betão armado

- Propriedade do ficheiro: CYPE Ingenieros S.A.
- Formato: FIEBDC-3/2016
- Programa: Gerador de preços para construção civil. CYPE Ingenieros, S.A.
- Data: 18/04/2024
- Âmbito geográfico: Cabo Verde
- Moeda: CVE
- Custos indirectos: 3 %
- IVA: 15 %

## C Fundações

### CP Profundas

#### CPP Estacas cravadas (pré-fabricadas)

**CPP010** m Estaca pré-fabricada de betão armado.
Estaca pré-fabricada de betão armado, diâmetro equivalente 42,5 cm, de 12 m de comprimento máximo e 125 t de capacidade de carga, para formação de grupo de estacas CPP-2, com ponteira normal. Cravação por pancada na cabeça da estaca, com bate-estacas, em terreno de brita.
Inclui: Marcação da disposição e traçado dos eixos dos grupos de pilares. Levantamento das estacas. Cravação das estacas por pancadas de bate-estacas, com prévia colocação de material elástico e protecção de aço no extremo superior destas. Pancadas até conseguir a rejeição pré-fixada.
Critério de medição de projecto: Comprimento medido segundo documentação gráfica de Projecto, desde a ponta até à face inferior do maciço de encabeçamento, considerando um incremento de 10% para previsão das oscilações reais que podem aparecer ao realizar a estacaria.
Critério de medição de obra: Medir-se-á o comprimento da estaca realmente executada segundo especificações de Projecto, desde a ponta até à face inferior do maciço de encabeçamento.

| Código | Un | Descrição | Rendimento | Preço | Importância |
|---|---|---|---|---|---|
| mt07pph020J | m | Estaca pré-fabricada de betão armado, diâmetro equivalente 42,5 cm, de 12 m de comprimento máximo e 125 t de capacidade de carga, com ponteira normal no extremo, segundo EN 12794. (material) | 1 | 16936.93 | 16936.930 |
| mq03pip050b | h | Bate-estacas hidráulico, de 9 t, para cravação de estacas pré-fabricadas. (equipamento) | 0.101 | 10458.21 | 1056.279 |
| mo089 | h | Ajudante de estruturista. (mão de obra) | 0.32 | 414.89 | 132.765 |
| % | % | Custos directos complementares | 2 % | 18125.974 | 362.519 |
|  |  | Custos directos |  |  | 18488.493 |

Resíduos:
- colocação: mt07pph020J; factor de resíduo 0.0084

## Recursos

**mt07pph020J** m Estaca pré-fabricada de betão armado
Dados técnicos: Custo energético 574.557 MJ; Emissão de CO2 63.868 kg; Código LER 17 01 01; Massa do elemento 373.8 kg; Volume 0.2492 m3
Resíduos:
- embalagem: re170201 Madeira. (componente de resíduo); rendimento 0.021 kg; Código LER 17 02 01; Massa do elemento 1 kg; Volume 0.000909 m3
- embalagem: re170203 Plástico. (componente de resíduo); rendimento 0.075 kg; Código LER 17 02 03; Massa do elemento 1 kg; Volume 0.001667 m3
