# Demolição de viga, vigota ou lintel de madeira

- Propriedade do ficheiro: CYPE Ingenieros S.A.
- Formato: FIEBDC-3/2016
- Programa: Gerador de preços para construção civil. CYPE Ingenieros, S.A.
- Data: 18/04/2024
- Âmbito geográfico: Cabo Verde
- Moeda: CVE
- Custos indirectos: 3 %
- IVA: 15 %

## D Demolições

### DE Estruturas

#### DEM Madeira

**DEM050** m Demolição de viga, vigota ou lintel de madeira.
Demolição de lintel de madeira de 1001 a 1600 cm² de secção e mais de 6 m de comprimento médio, com meios manuais e motosserra, e carga manual para camião ou contentor.
Inclui: Demolição do elemento. Fragmentação do entulho em peças manejáveis. Remoção e acumulação de entulho. Limpeza dos restos da obra. Carga manual de entulho para camião ou contentor.
Critério de medição de projecto: Comprimento medido segundo documentação gráfica de Projecto.
Critério de medição de obra: Será medido o comprimento realmente demolido segundo especificações de Projecto.

| Código | Un | Descrição | Rendimento | Preço | Importância |
|---|---|---|---|---|---|
| mq09sie010 | h | Motoserra a gasolina, de 50 cm de espada e 2 kW de potência. (equipamento) | 0.275 | 322.36 | 88.649 |
| mo112 | h | Operário especializado construção. (mão de obra) | 0.315 | 390.16 | 122.900 |
| mo113 | h | Operário não qualificado construção. (mão de obra) | 0.63 | 383.87 | 241.838 |
| % | % | Custos directos complementares | 2 % | 453.387 | 9.068 |
|  |  | Custos directos |  |  | 462.455 |

Resíduos:
- demolição: ruo170201 Madeira. (componente de resíduo); rendimento 62.075 kg; Código LER 17 02 01; Massa do elemento 1 kg; Volume 0.000909 m3
