# Demolição de parapeito

- Propriedade do ficheiro: CYPE Ingenieros S.A.
- Formato: FIEBDC-3/2016
- Programa: Gerador de preços para construção civil. CYPE Ingenieros, S.A.
- Data: 28/10/2024
- Âmbito geográfico: Cabo Verde
- Moeda: CVE
- Custos indirectos: 3 %
- IVA: 15 %

## D Demolições

### DH Remates

#### DHE Exteriores

**DHE100** m Demolição de parapeito.
Demolição de parapeito metálico localizado entre as ombreiras do vão cobrindo a parte inferior das janelas, com meios manuais, sem deteriorar os elementos construtivos contíguos, e carga manual para camião ou contentor.
Inclui: Desmontagem do elemento. Remoção e armazenamento do material desmontado. Limpeza dos restos da obra. Carga manual do material desmontado e restos da obra para camião ou contentor.
Critério de medição de projecto: Comprimento medido segundo documentação gráfica de Projecto.
Critério de medição de obra: Será medido o comprimento realmente desmontado segundo especificações de Projecto.

| Código | Un | Descrição | Rendimento | Preço | Importância |
|---|---|---|---|---|---|
| mq06hor010 | h | Betoneira eléctrica com uma capacidade de amassadura de 160 l. (equipamento) | 0.015 | 334.11 | 5.012 |
| mo020 | h | Oficial de 1ª construção. (mão de obra) | 0.151 | 627.12 | 94.695 |
| mo113 | h | Operário não qualificado construção. (mão de obra) | 0.151 | 386.89 | 58.420 |
| % | % | Custos directos complementares | 2 % | 158.127 | 3.163 |
|  |  | Custos directos |  |  | 161.290 |

Resíduos:
- demolição: ruo170101 Betão (betões, argamassas e pré-fabricados). (componente de resíduo); rendimento 15.2 kg; Código LER 17 01 01; Massa do elemento 1 kg; Volume 0.000667 m3
- demolição: ruo170402 Alumínio. (componente de resíduo); rendimento 1.215 kg; Código LER 17 04 02; Massa do elemento 1 kg; Volume 0.000667 m3
