# Desmontagem de unidade centralizada ar-água de arrefecimento ou bomba de calor reversível

- Propriedade do ficheiro: CYPE Ingenieros S.A.
- Formato: FIEBDC-3/2016
- Programa: Gerador de preços para construção civil. CYPE Ingenieros, S.A.
- Data: 18/04/2024
- Âmbito geográfico: Cabo Verde
- Moeda: CVE
- Custos indirectos: 3 %
- IVA: 15 %

## D Demolições

### DI Instalações

#### DIC Aquecimento, climatização e A.Q.S.

**DIC110** Ud Desmontagem de unidade centralizada ar-água de arrefecimento ou bomba de calor reversível.
Desmontagem de unidade centralizada ar-água de arrefecimento ou bomba de calor reversível e os seus componentes, instalada no interior, de 30 kW de potência frigorífica máxima, com meios manuais e mecânicos, e recuperação de material para localização posterior em outro local, e carga mecânica para camião ou contentor.
Critérios considerados na determinação do preço da unidade de obra: O preço inclui o desmontagem dos acessórios e da base metálica de apoio.
Inclui: Desmontagem do elemento. Classificação e etiquetagem. Armazenamento dos materiais a reutilizar. Carga mecânica do material a reutilizar para camião. Remoção e acumulação dos restos de obra. Limpeza dos restos da obra. Carga mecânica dos restos de obra para camião ou contentor.
Critério de medição de projecto: Número de unidades previstas, segundo documentação gráfica de Projecto.
Critério de medição de obra: Será medido o número de unidades realmente desmontadas segundo especificações de Projecto.

| Código | Un | Descrição | Rendimento | Preço | Importância |
|---|---|---|---|---|---|
| mq04cag010a | h | Camião com grua de carga máxima 6 t. (equipamento) | 0.3 | 5313.45 | 1594.035 |
| mo004 | h | Oficial de 1ª instalador de aquecimento. (mão de obra) | 1.031 | 639.39 | 659.211 |
| mo103 | h | Ajudante de instalador de aquecimento. (mão de obra) | 1.031 | 398.19 | 410.534 |
| % | % | Custos directos complementares | 2 % | 2663.780 | 53.276 |
|  |  | Custos directos |  |  | 2717.056 |
