# Desmontagem de boca de incêndio armada (BIA)

- Propriedade do ficheiro: CYPE Ingenieros S.A.
- Formato: FIEBDC-3/2016
- Programa: Gerador de preços para construção civil. CYPE Ingenieros, S.A.
- Data: 18/04/2024
- Âmbito geográfico: Cabo Verde
- Moeda: CVE
- Custos indirectos: 3 %
- IVA: 15 %

## D Demolições

### DI Instalações

#### DIO Contra incêndios

**DIO103** Ud Desmontagem de boca de incêndio armada (BIA).
Desmontagem de boca de incêndio armada (BIA) embebida, com meios manuais, sem deteriorar os elementos construtivos aos quais possa estar fixada, e carga manual para camião ou contentor.
Inclui: Desmontagem do elemento. Obturação das tubagens ligadas ao elemento. Remoção e armazenamento do material desmontado. Limpeza dos restos da obra. Carga manual do material desmontado e restos da obra para camião ou contentor.
Critério de medição de projecto: Número de unidades previstas, segundo documentação gráfica de Projecto.
Critério de medição de obra: Será medido o número de unidades realmente desmontadas segundo especificações de Projecto.

| Código | Un | Descrição | Rendimento | Preço | Importância |
|---|---|---|---|---|---|
| mo107 | h | Ajudante de canalizador. (mão de obra) | 0.584 | 398.19 | 232.543 |
| % | % | Custos directos complementares | 2 % | 232.543 | 4.651 |
|  |  | Custos directos |  |  | 237.194 |

Resíduos:
- demolição: ruo170202 Vidro. (componente de resíduo); rendimento 2.925 kg; Código LER 17 02 02; Massa do elemento 1 kg; Volume 0.001 m3
- demolição: ruo170405 Ferro e aço. (componente de resíduo); rendimento 9.75 kg; Código LER 17 04 05; Massa do elemento 1 kg; Volume 0.000476 m3
- demolição: ruo170904 Mistura de resíduos de construção e demolição não abrangidos em 17 09 01, 17 09 02 e 17 09 03. (componente de resíduo); rendimento 6.825 kg; Código LER 17 09 04; Massa do elemento 1 kg; Volume 0.000667 m3
