# Demolição de câmara de inspecção

- Propriedade do ficheiro: CYPE Ingenieros S.A.
- Formato: FIEBDC-3/2016
- Programa: Gerador de preços para construção civil. CYPE Ingenieros, S.A.
- Data: 18/04/2024
- Âmbito geográfico: Cabo Verde
- Moeda: CVE
- Custos indirectos: 3 %
- IVA: 15 %

## D Demolições

### DI Instalações

#### DIS Drenagens e ventilação

**DIS014** m Demolição de câmara de inspecção.
Demolição de câmara de inspecção de alvenaria, de 120 cm de diâmetro, com martelo pneumático, sem deteriorar os colectores que possam conectar-se com o câmara, e carga manual para camião ou contentor.
Critérios considerados na determinação do preço da unidade de obra: O preço inclui a demolição da base de apoio e a recuperação do aro e da grelha.
Inclui: Recuperação de aro e grelha. Demolição do elemento. Fragmentação do entulho em peças manejáveis. Remoção e acumulação de entulho. Limpeza dos restos da obra. Carga manual de entulho para camião ou contentor.
Critério de medição de projecto: Comprimento medido segundo documentação gráfica de Projecto.
Critério de medição de obra: Será medido o comprimento realmente demolido segundo especificações de Projecto.

| Código | Un | Descrição | Rendimento | Preço | Importância |
|---|---|---|---|---|---|
| mq05mai030 | h | Martelo pneumático. (equipamento) | 0.9 | 438.4 | 394.560 |
| mq05pdm110 | h | Compressor portátil diesel média pressão 10 m³/min. (equipamento) | 0.45 | 743.56 | 334.602 |
| mo112 | h | Operário especializado construção. (mão de obra) | 1.088 | 390.16 | 424.494 |
| mo113 | h | Operário não qualificado construção. (mão de obra) | 1.146 | 383.87 | 439.915 |
| % | % | Custos directos complementares | 2 % | 1593.571 | 31.871 |
|  |  | Custos directos |  |  | 1625.442 |

Resíduos:
- demolição: ruo170101 Betão (betões, argamassas e pré-fabricados). (componente de resíduo); rendimento 4766 kg; Código LER 17 01 01; Massa do elemento 1 kg; Volume 0.000667 m3
- demolição: ruo170102 Tijolos. (componente de resíduo); rendimento 648.985 kg; Código LER 17 01 02; Massa do elemento 1 kg; Volume 0.0008 m3
- demolição: ruo170203 Plástico. (componente de resíduo); rendimento 0.871 kg; Código LER 17 02 03; Massa do elemento 1 kg; Volume 0.001667 m3
- demolição: ruo170405 Ferro e aço. (componente de resíduo); rendimento 9.018 kg; Código LER 17 04 05; Massa do elemento 1 kg; Volume 0.000476 m3
