# Desmontagem de folha de porta de entrada em habitação

- Propriedade do ficheiro: CYPE Ingenieros S.A.
- Formato: FIEBDC-3/2016
- Programa: Gerador de preços para construção civil. CYPE Ingenieros, S.A.
- Data: 18/04/2024
- Âmbito geográfico: Cabo Verde
- Moeda: CVE
- Custos indirectos: 3 %
- IVA: 15 %

## D Demolições

### DL Vãos

#### DLP Portas

**DLP020** Ud Desmontagem de folha de porta de entrada em habitação.
Desmontagem de folha de porta blindada de entrada em habitação de caixilharia de madeira, com meios manuais, e recuperação, armazenamento e montagem do material no mesmo local, e carga manual para camião ou contentor.
Critérios considerados na determinação do preço da unidade de obra: O preço inclui o desmontagem dos rebaixes, das guarnições e dos ferragens.
Inclui: Desmontagem do elemento. Classificação e etiquetagem. Armazenamento dos materiais a reutilizar. Reposição do elemento. Remoção e acumulação dos restos de obra. Limpeza dos restos da obra. Carga manual dos restos de obra para camião ou contentor.
Critério de medição de projecto: Número de unidades previstas, segundo documentação gráfica de Projecto.
Critério de medição de obra: Será medido o número de unidades realmente desmontadas e repostas segundo especificações de Projecto.

| Código | Un | Descrição | Rendimento | Preço | Importância |
|---|---|---|---|---|---|
| mo017 | h | Oficial de 1ª carpinteiro. (mão de obra) | 0.465 | 631.24 | 293.527 |
| mo058 | h | Ajudante de carpinteiro. (mão de obra) | 0.465 | 401.41 | 186.656 |
| % | % | Custos directos complementares | 2 % | 480.183 | 9.604 |
|  |  | Custos directos |  |  | 489.787 |

Resíduos:
- demolição: ruo170201 Madeira. (componente de resíduo); rendimento 4.31 kg; Código LER 17 02 01; Massa do elemento 1 kg; Volume 0.000909 m3
- demolição: ruo170405 Ferro e aço. (componente de resíduo); rendimento 1.5 kg; Código LER 17 04 05; Massa do elemento 1 kg; Volume 0.000476 m3
